# Perforació de forjat de formigó armat amb utillatge diamantat

- Propietat de l'arxiu: CYPE INGENIEROS, S.A.
- Format: FIEBDC-3/2002
- Divisa: EUR
- Costos indirectes: 3.00 %
- IVA: 21.00 %

## D Demolicions

### DE Estructures

#### DEH Formigó

**DEH023** m Perforació de forjat de formigó armat amb utillatge diamantat.
Perforació en humit realitzada verticalment en llosa massissa de formigó armat, amb corona diamantada de 20 mm de diàmetre, previ aixecat del paviment i la seva base, i càrrega manual sobre camió o contenidor.
Criteri de valoració econòmica: El preu no inclou l'aixecat del paviment.
Inclou: Replanteig de les zones a perforar. Perforació de l'element. Fragmentació dels enderrocs en peces manejables. Retirada i arreplegat de enderrocs. Neteja de les restes de l'obra. Càrrega manual d'enderrocs sobre camió o contenidor.
Criteri d'amidament de projecte: Longitud amidada segons documentació gràfica de Projecte, amb un mínim de 33 cm.
Criteri de mesura d'obra: Es mesurarà la longitud realment executada segons especificacions de Projecte, amb un mínim de 33 cm.

| Codi | Ut | Descripció | Rendiment | Preu | Import |
|---|---|---|---|---|---|
| mt51cpd010fa | m | Perforació en humit amb corona diamantada de 20 mm de diàmetre, en parament horitzontal de formigó fresc o en massa. (material) | 1.000 | 460.80 | 460.80 |
| mo113 | h | Peó ordinari construcció. (mà d'obra) | 0.899 | 23.81 | 21.41 |
| % | % | Costos directes complementaris | 2 % | 482.21 | 9.64 |
|  |  | Costos directes |  |  | 491.85 |
