# Demolició de cèrcol, nervi "in situ" o biga de formigó armat

- Propietat de l'arxiu: CYPE INGENIEROS, S.A.
- Format: FIEBDC-3/2002
- Divisa: EUR
- Costos indirectes: 3.00 %
- IVA: 21.00 %

## D Demolicions

### DE Estructures

#### DEH Formigó

**DEH050** m³ Demolició de cèrcol, nervi "in situ" o biga de formigó armat.
Demolició de biga de formigó armat, amb mitjans manuals, martell pneumàtic i equip de oxitall, i càrrega manual sobre camió o contenidor.
Inclou: Demolició de l'element. Cort de les armadures. Fragmentació dels enderrocs en peces manejables. Retirada i arreplegat de enderrocs. Neteja de les restes de l'obra. Càrrega manual d'enderrocs sobre camió o contenidor.
Criteri d'amidament de projecte: Volum mesurat segons documentació gràfica de Projecte.
Criteri de mesura d'obra: S'amidarà el volum realment enderrocat segons especificacions de Projecte.

| Codi | Ut | Descripció | Rendiment | Preu | Import |
|---|---|---|---|---|---|
| mq05mai030 | h | Martell pneumàtic. (maquinària) | 6.000 | 4.57 | 27.42 |
| mq05pdm110 | h | Compressor portàtil dièsel mitja pressió 10 m³/min. (maquinària) | 3.000 | 7.75 | 23.25 |
| mq08sol010 | h | Equip d'oxitall, amb acetilè com combustible i oxigen com comburent. (maquinària) | 1.500 | 8.25 | 12.38 |
| mo019 | h | Oficial 1ª soldador. (mà d'obra) | 1.798 | 28.86 | 51.89 |
| mo112 | h | Peó especialitzat construcció. (mà d'obra) | 7.193 | 24.59 | 176.88 |
| mo113 | h | Peó ordinari construcció. (mà d'obra) | 5.994 | 23.81 | 142.72 |
| % | % | Costos directes complementaris | 2 % | 434.54 | 8.69 |
|  |  | Costos directes |  |  | 443.23 |
