# Aixecat d'armari de paret

- Propietat de l'arxiu: CYPE INGENIEROS, S.A.
- Format: FIEBDC-3/2002
- Divisa: EUR
- Costos indirectes: 3.00 %
- IVA: 21.00 %

## D Demolicions

### DL Fusteria, vidres i proteccions solars

#### DLA Armaris

**DLA010** m² Aixecat d'armari de paret.
Aixecat d'armari de paret de fusta, sense deteriorar el parament al que està subjecte, i càrrega manual sobre camió o contenidor.
Criteri de valoració econòmica: El preu inclou l'aixecat de les fulles, dels marcs, dels tapajunts i de les ferramentes.
Inclou: Aixecat de l'element. Retirada i apilament del material aixecat. Neteja de les restes de l'obra. Càrrega manual del material aixecat i restes de l'obra sobre camió o contenidor.
Criteri d'amidament de projecte: Superfície mesurada segons documentació gràfica de Projecte.
Criteri de mesura d'obra: S'amidarà la superfície realment desmuntada segons especificacions de Projecte.

| Codi | Ut | Descripció | Rendiment | Preu | Import |
|---|---|---|---|---|---|
| mo113 | h | Peó ordinari construcció. (mà d'obra) | 0.240 | 23.81 | 5.71 |
| mo112 | h | Peó especialitzat construcció. (mà d'obra) | 0.240 | 24.59 | 5.90 |
| % | % | Costos directes complementaris | 2 % | 11.61 | 0.23 |
|  |  | Costos directes |  |  | 11.84 |
