# Desmuntatge de ferramenta de tancament

- Propietat de l'arxiu: CYPE INGENIEROS, S.A.
- Format: FIEBDC-3/2002
- Divisa: EUR
- Costos indirectes: 3.00 %
- IVA: 21.00 %

## D Demolicions

### DL Fusteria, vidres i proteccions solars

#### DLP Portes

**DLP230** U Desmuntatge de ferramenta de tancament.
Desmuntatge de ferramenta de tancament en porta interior de fusteria de fusta, amb mitjans manuals, i càrrega manual sobre camió o contenidor.
Inclou: Desmuntatge de l'element. Retirada i apilament del material desmuntat. Neteja de les restes de l'obra. Càrrega manual del material desmuntat i restes de l'obra sobre camió o contenidor.
Criteri d'amidament de projecte: Nombre d'unitats previstes, segons documentació gràfica de Projecte.
Criteri de mesura d'obra: S'amidarà el nombre d'unitats realment desmuntades segons especificacions de Projecte.

| Codi | Ut | Descripció | Rendiment | Preu | Import |
|---|---|---|---|---|---|
| mo058 | h | Ajudant fuster. (mà d'obra) | 0.120 | 25.48 | 3.06 |
| % | % | Costos directes complementaris | 2 % | 3.06 | 0.06 |
|  |  | Costos directes |  |  | 3.12 |
