# Desmuntatge de porta de garatge

- Propietat de l'arxiu: CYPE INGENIEROS, S.A.
- Format: FIEBDC-3/2002
- Divisa: EUR
- Costos indirectes: 3.00 %
- IVA: 21.00 %

## D Demolicions

### DL Fusteria, vidres i proteccions solars

#### DLP Portes

**DLP300** U Desmuntatge de porta de garatge.
Desmuntatge de porta de garatge enrotllable de fins a 5 m² de superfície, amb mitjans manuals, sense deteriorar els elements constructius als quals està subjecta, i càrrega manual sobre camió o contenidor.
Criteri de valoració econòmica: El preu inclou el desmuntatge dels mecanismes i dels accessoris.
Inclou: Desmuntatge de l'element. Retirada i apilament del material desmuntat. Neteja de les restes de l'obra. Càrrega manual del material desmuntat i restes de l'obra sobre camió o contenidor.
Criteri d'amidament de projecte: Nombre d'unitats previstes, segons documentació gràfica de Projecte.
Criteri de mesura d'obra: S'amidarà el nombre d'unitats realment desmuntades segons especificacions de Projecte.

| Codi | Ut | Descripció | Rendiment | Preu | Import |
|---|---|---|---|---|---|
| mo018 | h | Oficial 1ª serraller. (mà d'obra) | 0.466 | 28.86 | 13.45 |
| mo059 | h | Ajudant serraller. (mà d'obra) | 0.466 | 25.36 | 11.82 |
| mo113 | h | Peó ordinari construcció. (mà d'obra) | 0.259 | 23.81 | 6.17 |
| % | % | Costos directes complementaris | 2 % | 31.44 | 0.63 |
|  |  | Costos directes |  |  | 32.07 |
