# Desmuntatge de porta de vidre trempat

- Propietat de l'arxiu: CYPE INGENIEROS, S.A.
- Format: FIEBDC-3/2002
- Divisa: EUR
- Costos indirectes: 3.00 %
- IVA: 21.00 %

## D Demolicions

### DL Fusteria, vidres i proteccions solars

#### DLV Vidres

**DLV070** U Desmuntatge de porta de vidre trempat.
Desmuntatge amb mitjans manuals de porta de vidre trempat de 2090x796 mm de gruix, sense deteriorar els elements constructius als quals se subjecta, i càrrega manual sobre camió o contenidor.
Criteri de valoració econòmica: El preu inclou el desmuntatge dels accessoris i de les ferramentes.
Inclou: Desmuntatge de l'element. Retirada i apilament del material desmuntat. Neteja de les restes de l'obra. Càrrega manual del material desmuntat i restes de l'obra sobre camió o contenidor.
Criteri d'amidament de projecte: Superfície mesurada segons documentació gràfica de Projecte.
Criteri de mesura d'obra: S'amidarà la superfície realment desmuntada segons especificacions de Projecte.

| Codi | Ut | Descripció | Rendiment | Preu | Import |
|---|---|---|---|---|---|
| mo055 | h | Oficial 1ª vidrier. (mà d'obra) | 1.019 | 28.33 | 28.87 |
| mo110 | h | Ajudant vidrier. (mà d'obra) | 1.019 | 27.26 | 27.78 |
| % | % | Costos directes complementaris | 2 % | 56.65 | 1.13 |
|  |  | Costos directes |  |  | 57.78 |
