# Desenganxat de làmina adhesiva d'envidriament de façana

- Propietat de l'arxiu: CYPE INGENIEROS, S.A.
- Format: FIEBDC-3/2002
- Divisa: EUR
- Costos indirectes: 3.00 %
- IVA: 21.00 %

## D Demolicions

### DL Fusteria, vidres i proteccions solars

#### DLV Vidres

**DLV080** m² Desenganxat de làmina adhesiva d'envidriament de façana.
Desenganxat de làmina adhesiva d'envidriament de façana, amb mitjans manuals mitjançant rasqueta, posterior aplicació amb polvoritzador de líquid netejador a base de solució amb agent netejador al 2% en aigua, impregnant l'adhesiu existent, eliminant amb rasqueta un cop estovat, sense deteriorar la superfície suport, i càrrega manual sobre camió o contenidor.
Inclou: Aixecat de l'element. Aplicació del líquid netejador. Eliminació de la capa d'adhesiu. Aclarit. Retirada i apilament del material aixecat. Neteja de les restes de l'obra. Càrrega manual del material aixecat i restes de l'obra sobre camió o contenidor.
Criteri d'amidament de projecte: Superfície mesurada segons documentació gràfica de Projecte.
Criteri de mesura d'obra: S'amidarà la superfície realment enderrocada segons especificacions de Projecte.

| Codi | Ut | Descripció | Rendiment | Preu | Import |
|---|---|---|---|---|---|
| mt21lmc020a | l | Líquid netejador a base de solució amb agent netejador al 2% en aigua, per a aplicar amb polvoritzador, per a l'eliminació d'adhesius sense provocar la seva dissolució. (material) | 0.150 | 0.16 | 0.02 |
| op00dec010 |  | Decapador. | 1.000 | 0.00 | 0.00 |
| op00pul010 |  | Motxilla polvoritzadora. | 1.000 | 0.00 | 0.00 |
| mo110 | h | Ajudant vidrier. (mà d'obra) | 0.162 | 27.26 | 4.42 |
| % | % | Costos directes complementaris | 2 % | 4.44 | 0.09 |
|  |  | Costos directes |  |  | 4.53 |
