# Demolició de paviment exterior de rajoles i/o llosetes de formigó

- Propietat de l'arxiu: CYPE INGENIEROS, S.A.
- Format: FIEBDC-3/2002
- Divisa: EUR
- Costos indirectes: 3.00 %
- IVA: 21.00 %

## D Demolicions

### DM Ferms i paviments

#### DMX Paviments exteriors

**DMX050** m² Demolició de paviment exterior de rajoles i/o llosetes de formigó.
Demolició de paviment exterior de rajoles i/o llosetes de formigó, amb martell pneumàtic, i càrrega manual sobre camió o contenidor.
Criteri de valoració econòmica: El preu inclou el picat del material d'unió, però no inclou la demolició de la base suport.
Inclou: Demolició de l'element. Fragmentació dels enderrocs en peces manejables. Retirada i arreplegat de enderrocs. Neteja de les restes de l'obra. Càrrega manual d'enderrocs sobre camió o contenidor.
Criteri d'amidament de projecte: Superfície mesurada segons documentació gràfica de Projecte.
Criteri de mesura d'obra: S'amidarà la superfície realment enderrocada segons especificacions de Projecte.

| Codi | Ut | Descripció | Rendiment | Preu | Import |
|---|---|---|---|---|---|
| mq05mai030 | h | Martell pneumàtic. (maquinària) | 0.050 | 4.57 | 0.23 |
| mq05pdm110 | h | Compressor portàtil dièsel mitja pressió 10 m³/min. (maquinària) | 0.050 | 7.75 | 0.39 |
| mo112 | h | Peó especialitzat construcció. (mà d'obra) | 0.060 | 24.59 | 1.48 |
| mo113 | h | Peó ordinari construcció. (mà d'obra) | 0.120 | 23.81 | 2.86 |
| % | % | Costos directes complementaris | 2 % | 4.96 | 0.10 |
|  |  | Costos directes |  |  | 5.06 |
