# Retirada de panell o flassada d'aïllant, en façana o mitgera

- Propietat de l'arxiu: CYPE INGENIEROS, S.A.
- Format: FIEBDC-3/2002
- Divisa: EUR
- Costos indirectes: 3.00 %
- IVA: 21.00 %

## D Demolicions

### DN Aïllaments e impermeabilitzacions

#### DNF Façanes i mitgeres

**DNF010** m² Retirada de panell o flassada d'aïllant, en façana o mitgera.
Retirada de panell o manta d'aïllant, en façana o mitgera, amb un dels fulls prèviament demolit, amb mitjans manuals, sense afectar a l'estabilitat dels elements constructius contigus, i càrrega manual sobre camió o contenidor.
Inclou: Retirada de l'element. Aplec del material retirat. Neteja de les restes de l'obra. Càrrega manual del material retirat i restes de l'obra sobre camió o contenidor.
Criteri d'amidament de projecte: Superfície mesurada segons documentació gràfica de Projecte.
Criteri de mesura d'obra: S'amidarà la superfície realment desmuntada segons especificacions de Projecte.

| Codi | Ut | Descripció | Rendiment | Preu | Import |
|---|---|---|---|---|---|
| mo113 | h | Peó ordinari construcció. (mà d'obra) | 0.036 | 23.81 | 0.86 |
| % | % | Costos directes complementaris | 2 % | 0.86 | 0.02 |
|  |  | Costos directes |  |  | 0.88 |
