# Demolició completa de coberta plana no transitable, amb grava

- Propietat de l'arxiu: CYPE INGENIEROS, S.A.
- Format: FIEBDC-3/2002
- Divisa: EUR
- Costos indirectes: 3.00 %
- IVA: 21.00 %

## D Demolicions

### DQ Cobertes

#### DQA Planes

**DQA040** m² Demolició completa de coberta plana no transitable, amb grava.
Demolició completa de coberta plana no transitable, amb capa de protecció de grava de 10 cm de gruix mitjà; amb martell pneumàtic, sense afectar a l'estabilitat dels elements constructius contigus, i càrrega manual sobre camió o contenidor.
Criteri de valoració econòmica: El preu inclou la demolició de totes les capes que componen la coberta, incloent la capa de formació de pendents i la demolició dels embornals.
Inclou: Demolició de l'element. Fragmentació dels enderrocs en peces manejables. Retirada i arreplegat de enderrocs. Neteja de les restes de l'obra. Càrrega manual d'enderrocs sobre camió o contenidor.
Criteri d'amidament de projecte: Superfície mesurada segons documentació gràfica de Projecte.
Criteri de mesura d'obra: S'amidarà la superfície realment enderrocada segons especificacions de Projecte.

| Codi | Ut | Descripció | Rendiment | Preu | Import |
|---|---|---|---|---|---|
| mq05mai030 | h | Martell pneumàtic. (maquinària) | 0.100 | 4.57 | 0.46 |
| mq05pdm110 | h | Compressor portàtil dièsel mitja pressió 10 m³/min. (maquinària) | 0.100 | 7.75 | 0.78 |
| mo112 | h | Peó especialitzat construcció. (mà d'obra) | 0.120 | 24.59 | 2.95 |
| mo113 | h | Peó ordinari construcció. (mà d'obra) | 0.851 | 23.81 | 20.26 |
| % | % | Costos directes complementaris | 2 % | 24.45 | 0.49 |
|  |  | Costos directes |  |  | 24.94 |
