# Demolició completa de coberta plana no transitable, enjardinada

- Propietat de l'arxiu: CYPE INGENIEROS, S.A.
- Format: FIEBDC-3/2002
- Divisa: EUR
- Costos indirectes: 3.00 %
- IVA: 21.00 %

## D Demolicions

### DQ Cobertes

#### DQA Planes

**DQA050** m² Demolició completa de coberta plana no transitable, enjardinada.
Demolició completa de coberta plana no transitable, enjardinada, amb capa de protecció de terra vegetal de 25 cm de gruix mitjà, amb martell pneumàtic, sense afectar a l'estabilitat dels elements constructius contigus, i càrrega manual sobre camió o contenidor.
Criteri de valoració econòmica: El preu inclou la demolició de totes les capes que componen la coberta, incloent la capa de formació de pendents i la demolició dels embornals.
Inclou: Demolició de l'element. Fragmentació dels enderrocs en peces manejables. Retirada i arreplegat de enderrocs. Neteja de les restes de l'obra. Càrrega manual d'enderrocs sobre camió o contenidor.
Criteri d'amidament de projecte: Superfície mesurada segons documentació gràfica de Projecte.
Criteri de mesura d'obra: S'amidarà la superfície realment enderrocada segons especificacions de Projecte.

| Codi | Ut | Descripció | Rendiment | Preu | Import |
|---|---|---|---|---|---|
| mq05mai030 | h | Martell pneumàtic. (maquinària) | 0.100 | 4.57 | 0.46 |
| mq05pdm110 | h | Compressor portàtil dièsel mitja pressió 10 m³/min. (maquinària) | 0.100 | 7.75 | 0.78 |
| mo112 | h | Peó especialitzat construcció. (mà d'obra) | 0.120 | 24.59 | 2.95 |
| mo113 | h | Peó ordinari construcció. (mà d'obra) | 0.991 | 23.81 | 23.60 |
| % | % | Costos directes complementaris | 2 % | 27.79 | 0.56 |
|  |  | Costos directes |  |  | 28.35 |
