# Desmuntatge de tauler de fusta en coberta inclinada

- Propietat de l'arxiu: CYPE INGENIEROS, S.A.
- Format: FIEBDC-3/2002
- Divisa: EUR
- Costos indirectes: 3.00 %
- IVA: 21.00 %

## D Demolicions

### DQ Cobertes

#### DQF Formació de pendents

**DQF030** m² Desmuntatge de tauler de fusta en coberta inclinada.
Desmuntatge de tauler de fusta, situat a menys de 20 m d'altura, en coberta inclinada a dues aigües amb un pendent mitjà del 30%, amb mitjans manuals, i càrrega manual sobre camió o contenidor.
Criteri de valoració econòmica: El preu inclou el desmuntatge dels elements de fixació.
Inclou: Desmuntatge de l'element. Retirada i apilament del material desmuntat. Neteja de les restes de l'obra. Càrrega manual del material desmuntat i restes de l'obra sobre camió o contenidor.
Criteri d'amidament de projecte: Superfície mesurada segons documentació gràfica de Projecte.
Criteri de mesura d'obra: S'amidarà la superfície realment desmuntada segons especificacions de Projecte.

| Codi | Ut | Descripció | Rendiment | Preu | Import |
|---|---|---|---|---|---|
| mo113 | h | Peó ordinari construcció. (mà d'obra) | 0.184 | 23.81 | 4.38 |
| % | % | Costos directes complementaris | 2 % | 4.38 | 0.09 |
|  |  | Costos directes |  |  | 4.47 |
