# Demolició de la capa de material d'unió o anivellació de morter de ciment, en coberta plana

- Propietat de l'arxiu: CYPE INGENIEROS, S.A.
- Format: FIEBDC-3/2002
- Divisa: EUR
- Costos indirectes: 3.00 %
- IVA: 21.00 %

## D Demolicions

### DQ Cobertes

#### DQP Capa de protecció

**DQP050** m² Demolició de la capa de material d'unió o anivellació de morter de ciment, en coberta plana.
Demolició de capa de material d'unió o anivellació en coberta plana, formada per 4 cm de gruix de morter de ciment, amb mitjans manuals, sense afectar a l'estabilitat dels elements constructius contigus, i càrrega manual sobre camió o contenidor.
Inclou: Demolició de l'element. Fragmentació dels enderrocs en peces manejables. Retirada i arreplegat de enderrocs. Neteja de les restes de l'obra. Càrrega manual d'enderrocs sobre camió o contenidor.
Criteri d'amidament de projecte: Superfície mesurada segons documentació gràfica de Projecte.
Criteri de mesura d'obra: S'amidarà la superfície realment enderrocada segons especificacions de Projecte.

| Codi | Ut | Descripció | Rendiment | Preu | Import |
|---|---|---|---|---|---|
| mo020 | h | Oficial 1ª construcció. (mà d'obra) | 0.167 | 28.42 | 4.75 |
| mo113 | h | Peó ordinari construcció. (mà d'obra) | 0.196 | 23.81 | 4.67 |
| % | % | Costos directes complementaris | 2 % | 9.42 | 0.19 |
|  |  | Costos directes |  |  | 9.61 |
