# Desmuntatge de tela metàl·lica en clos de parcel·la

- Propietat de l'arxiu: CYPE INGENIEROS, S.A.
- Format: FIEBDC-3/2002
- Divisa: EUR
- Costos indirectes: 3.00 %
- IVA: 21.00 %

## D Demolicions

### DU Urbanització interior de la parcel·la

#### DUV Tancaments exteriors

**DUV050** m Desmuntatge de tela metàl·lica en clos de parcel·la.
Desmuntatge de tela metàl·lica en clos de parcel·la, amb una altura menor de 1,5 m, amb mitjans manuals, i càrrega manual sobre camió o contenidor.
Criteri de valoració econòmica: El preu inclou el desmuntatge dels accessoris i dels elements de fixació, però no inclou la demolició dels pals.
Inclou: Desmuntatge de l'element. Retirada i apilament del material desmuntat. Neteja de les restes de l'obra. Càrrega manual del material desmuntat i restes de l'obra sobre camió o contenidor.
Criteri d'amidament de projecte: Longitud mesurada segons documentació gràfica de Projecte.
Criteri de mesura d'obra: S'amidarà la longitud realment desmuntada segons especificacions de Projecte.

| Codi | Ut | Descripció | Rendiment | Preu | Import |
|---|---|---|---|---|---|
| mo112 | h | Peó especialitzat construcció. (mà d'obra) | 0.090 | 24.59 | 2.21 |
| mo113 | h | Peó ordinari construcció. (mà d'obra) | 0.210 | 23.81 | 5.00 |
| % | % | Costos directes complementaris | 2 % | 7.21 | 0.14 |
|  |  | Costos directes |  |  | 7.35 |
