# Volta d'escala, dos taulers

- Propietat de l'arxiu: CYPE INGENIEROS, S.A.
- Format: FIEBDC-3/2002
- Divisa: EUR
- Costos indirectes: 3.00 %
- IVA: 21.00 %

## E Estructures

### EF Fàbrica

#### EFE Voltes

**EFE010** m² Volta d'escala, dos taulers.
Volta d'escala, formada per dos taulers de maó ceràmic buit senzill de 29x14x4 cm, per revestir, el primer rebut amb pasta de guix de construcció B1 i el segon rebut amb pasta de ciment ràpid.
Inclou: Replanteig i marcat de nivells de plantes, replans i esglaonat. Marcat en els murs de la línia corba de la volta. Formació de regates en els paraments a on incideixen els extrems de les voltes de cada tram i de cada replà. Realització dels dos taulells. Muntatge i desmuntatge d'estintolaments complementaris.
Criteri d'amidament de projecte: Superfície mesurada pel seu intradós en veritable magnitud, segons documentació gràfica de Projecte, incloent les parts que s'introdueixen en les regates, acabaments de base i coronació si n'hi hagués i la plementeria o reblert de la volta.
Criteri de mesura d'obra: Es mesurarà, en veritable magnitud, pel intradós, la superfície realment executada segons especificacions de Projecte, incloent les parts que s'introduïxen en les regates i les rematades de base i coronació, si les hagués.

| Codi | Ut | Descripció | Rendiment | Preu | Import |
|---|---|---|---|---|---|
| mt09pye010b | m³ | Pasta de guix de construcció B1, segons UNE-EN 13279-1. (material) | 0.015 | 148.50 | 2.23 |
| mt09pce030 | kg | Ciment ràpid CNR4 segons UNE 80309, en sacs. (material) | 20.000 | 0.18 | 3.60 |
| mt04lcc010a | U | Maó ceràmic buit (maó), per revestir, 29x14x4 cm, per a ús en fàbrica protegida (peça P), densitat 860 kg/m³, segons UNE-EN 771-1. (material) | 50.000 | 0.29 | 14.50 |
| mo021 | h | Oficial 1ª construcció en treballs de ram de paleta. (mà d'obra) | 2.997 | 28.42 | 85.17 |
| mo114 | h | Peó ordinari construcció en treballs de ram de paleta. (mà d'obra) | 1.499 | 23.81 | 35.69 |
| % | % | Costos directes complementaris | 2 % | 141.19 | 2.82 |
|  |  | Costos directes |  |  | 144.01 |
