# Tram d'escala prefabricat

- Propietat de l'arxiu: CYPE INGENIEROS, S.A.
- Format: FIEBDC-3/2002
- Divisa: EUR
- Costos indirectes: 3.00 %
- IVA: 21.00 %

## E Estructures

### EP Formigó prefabricat

#### EPE Escales

**EPE010** m² Tram d'escala prefabricat.
Tram d'escala prefabricat de formigó armat o pretesat, fck=35 N/mm², amb graons de 35x17 cm com a màxim, i superfície superior acabada amb corindó.
Inclou: Replanteig de les lloses sobre les bigues o murs. Hissat i presentació de les lloses mitjançant grua. Ajust a la seva posició correcta i anivellació. Formació de la unió amb els elements de recolzament. Ompliment i segellat de juntes. Muntatge i desmuntatge d'estintolaments complementaris.
Criteri d'amidament de projecte: Superfície mesurada pel seu intradós en veritable magnitud, segons documentació gràfica de Projecte.
Criteri de mesura d'obra: Es mesurarà, en veritable magnitud, pel intradós, la superfície realment executada segons especificacions de Projecte.

| Codi | Ut | Descripció | Rendiment | Preu | Import |
|---|---|---|---|---|---|
| mt07gpf020 | m² | Tram d'escala prefabricat de formigó armat o pretesat, fck=35 N/mm², amb graons de 35x17 cm com a màxim, i superfície superior acabada amb corindó. Segons UNE-EN 14843. (material) | 1.000 | 81.00 | 81.00 |
| mq07gte010b | h | Grua autopropulsada de braç telescòpic amb una capacitat d'elevació de 20 t i 20 m d'altura màxima de treball. (maquinària) | 0.250 | 63.84 | 15.96 |
| mo046 | h | Oficial 1ª muntador d'estructura prefabricada de formigó. (mà d'obra) | 0.420 | 28.39 | 11.92 |
| mo093 | h | Ajudant muntador d'estructura prefabricada de formigó. (mà d'obra) | 0.420 | 25.25 | 10.61 |
| % | % | Costos directes complementaris | 2 % | 119.49 | 2.39 |
|  |  | Costos directes |  |  | 121.88 |
