# Morter tipus Grout per a ompliment, per abocament, de recolzaments estructurals

- Propietat de l'arxiu: CYPE INGENIEROS, S.A.
- Format: FIEBDC-3/2002
- Divisa: EUR
- Costos indirectes: 3.00 %
- IVA: 21.00 %

## E Estructures

### EP Formigó prefabricat

#### EPS Pilars

**EPS030** l Morter tipus Grout per a ompliment, per abocament, de recolzaments estructurals.
Morter sec de retracció compensada, compost de ciment i additius especials, exempt de clorurs, per a ús general, utilitzat en l'ompliment per abocament de recolzaments estructurals.
Inclou: Replanteig. Neteja de la zona d'aplicació. Preparació de la mescla. Abocament del morter en capes successives. Cura del morter. Neteja de les restes generades.
Criteri d'amidament de projecte: Volum mesurat segons documentació gràfica de Projecte.
Criteri de mesura d'obra: Es mesurarà el volum realment executat segons especificacions de Projecte.

| Codi | Ut | Descripció | Rendiment | Preu | Import |
|---|---|---|---|---|---|
| mt09reh360g | kg | Morter sec de retracció compensada, compost de ciment i additius especials, exempt de clorurs, per a ús general, per al reomplert de cables de posttesat. ancoratges de maquinària i injecció en fissures, segons UNE-EN 1504-5. (material) | 2.200 | 0.95 | 2.09 |
| mo020 | h | Oficial 1ª construcció. (mà d'obra) | 0.006 | 28.42 | 0.17 |
| mo113 | h | Peó ordinari construcció. (mà d'obra) | 0.006 | 23.81 | 0.14 |
| % | % | Costos directes complementaris | 2 % | 2.40 | 0.05 |
|  |  | Costos directes |  |  | 2.45 |
