# Biga prefabricada de formigó armat

- Propietat de l'arxiu: CYPE INGENIEROS, S.A.
- Format: FIEBDC-3/2002
- Divisa: EUR
- Costos indirectes: 3.00 %
- IVA: 21.00 %

## E Estructures

### EP Formigó prefabricat

#### EPV Bigues

**EPV010** m Biga prefabricada de formigó armat.
Biga prefabricada de formigó armat tipus T invertida, de 30 cm d'amplada d'ànima, 30 cm d'altura de taló, 45 cm d'amplada total i 45 cm d'altura total, amb un moment flector màxim de 360 kN·m.
Inclou: Replanteig de les bigues. Hissat i presentació de les bigues mitjançant grua. Ajust a la seva posició correcta i anivellació. Formació de la unió amb els elements de recolzament. Ompliment i segellat de juntes. Muntatge i desmuntatge d'estintolaments complementaris.
Criteri d'amidament de projecte: Longitud mesurada a eixos, segons documentació gràfica de Projecte.
Criteri de mesura d'obra: Es mesurarà a eixos, la longitud realment executada segons especificacions de Projecte.

| Codi | Ut | Descripció | Rendiment | Preu | Import |
|---|---|---|---|---|---|
| mt07pha030aaaa1 | m | Biga prefabricada de formigó armat tipus T invertida, de 30 cm d'amplada d'ànima, 30 cm d'altura de taló, 45 cm d'amplada total i 45 cm d'altura total, amb un moment flector màxim de 360 kN·m, segons UNE-EN 13225. (material) | 1.000 | 223.07 | 223.07 |
| mq07gte010c | h | Grua autopropulsada de braç telescòpic amb una capacitat d'elevació de 30 t i 27 m d'altura màxima de treball. (maquinària) | 0.050 | 75.04 | 3.75 |
| mo046 | h | Oficial 1ª muntador d'estructura prefabricada de formigó. (mà d'obra) | 0.060 | 28.39 | 1.70 |
| mo093 | h | Ajudant muntador d'estructura prefabricada de formigó. (mà d'obra) | 0.120 | 25.25 | 3.03 |
| % | % | Costos directes complementaris | 2 % | 231.55 | 4.63 |
|  |  | Costos directes |  |  | 236.18 |
