# Llinda de perfil laminat en L

- Propietat de l'arxiu: CYPE INGENIEROS, S.A.
- Format: FIEBDC-3/2002
- Divisa: EUR
- Costos indirectes: 3.00 %
- IVA: 21.00 %

## F Façanes i particions

### FC Llindars, carregadors i calaixos de persianes

#### FCA D'acer

**FCA030** m Llinda de perfil laminat en L.
Llinda de perfil d'acer UNE-EN 10025 S275JR, laminat en calent, format per peça simple de la sèrie L 80x8, acabat amb capa d'emprimació anticorrosiva mitjançant aplicació de dues mans, tallat a mida i col·locació en obra sobre perfils de recolzament, per formació de llinda. Inclús platines amb capa d'emprimació anticorrosiva, col·locades sobre els muntants del forat per recolzament de la fàbrica.
Inclou: Neteja i preparació del plànol de recolzament del sistema. Replantejament del nivell del recolzament dels elements. Col·locació i fixació provisional de la llinda. Aplomat i anivellació. Execució de les unions.
Criteri d'amidament de projecte: Longitud mesurada segons documentació gràfica de Projecte, incloent les entregues en els suports.
Criteri de mesura d'obra: Es mesurarà la longitud realment executada segons especificacions de Projecte, incloent els acords en els suports.

| Codi | Ut | Descripció | Rendiment | Preu | Import |
|---|---|---|---|---|---|
| mt07ala140aua | m | Perfil d'acer UNE-EN 10025 S275JR, sèrie L 80x8, laminat en calent, per aplicacions estructurals. Treballat i muntat en taller, per a col·locar en obra. (material) | 1.000 | 20.77 | 20.77 |
| mt07ala011j | kg | Platina d'acer laminat UNE-EN 10025 S275JR, per aplicacions estructurals. Treballada i muntada en taller, per a col·locar en obra. (material) | 0.400 | 2.42 | 0.97 |
| mt27pfi010 | l | Emprimació d'assecat ràpid, formulada amb resines alquídiques modificades i fosfat de zinc. (material) | 0.096 | 4.80 | 0.46 |
| mo020 | h | Oficial 1ª construcció. (mà d'obra) | 0.231 | 28.42 | 6.57 |
| mo113 | h | Peó ordinari construcció. (mà d'obra) | 0.231 | 23.81 | 5.50 |
| % | % | Costos directes complementaris | 2 % | 34.27 | 0.69 |
|  |  | Costos directes |  |  | 34.96 |
