# Balustrada

- Propietat de l'arxiu: CYPE INGENIEROS, S.A.
- Format: FIEBDC-3/2002
- Divisa: EUR
- Costos indirectes: 3.00 %
- IVA: 21.00 %

## F Façanes i particions

### FD Defenses

#### FDB Balustrades

**FDB010** m Balustrada.
Balustrada recta formada per balustres prefabricats de formigó de secció circular de 70 cm d'altura i 15 cm de diàmetre, col·locada en tancaments i rebuda amb morter de ciment i calç, industrial, M-5. Inclús, passamans de 17x7x100 cm, replanteig, anivellació, rejuntat i neteja.
Inclou: Neteja i preparació del cantell de recolzament. Presentació i muntatge en sec de les peces, per trams entre pilastres. Col·locació de les peces. Rejuntat i perfilat de junts amb morter de ciment.
Criteri d'amidament de projecte: Longitud mesurada a eixos, segons documentació gràfica de Projecte.
Criteri de mesura d'obra: Es mesurarà a eixos, la longitud realment executada segons especificacions de Projecte.

| Codi | Ut | Descripció | Rendiment | Preu | Import |
|---|---|---|---|---|---|
| mt20bhp010c | U | Balustre circular prefabricat de formigó blanc, de 70 cm de altura i diàmetre 15 cm. (material) | 4.000 | 6.44 | 25.76 |
| mt20bhp030a | m | Passamans prefabricat de formigó blanc d'una peça, per balustrada, 17x7x100 cm. (material) | 1.000 | 6.36 | 6.36 |
| mt08aaa010a | m³ | Aigua. (material) | 0.027 | 1.50 | 0.04 |
| mt09mif010Ma | t | Morter industrial per a obra de paleta, de ciment i calç, color blanc, categoria M-5 (resistència a compressió 5 N/mm²), subministrat en sacs, segons UNE-EN 998-2. (material) | 0.150 | 107.48 | 16.12 |
| op00amo010 |  | Mola o radial. | 1.000 | 0.00 | 0.00 |
| mo020 | h | Oficial 1ª construcció. (mà d'obra) | 0.959 | 28.42 | 27.25 |
| mo113 | h | Peó ordinari construcció. (mà d'obra) | 1.463 | 23.81 | 34.83 |
| % | % | Costos directes complementaris | 2 % | 110.36 | 2.21 |
|  |  | Costos directes |  |  | 112.57 |
