# Gelosia longitudinal en façana, de fàbrica armada de peces en "U" ceràmiques cara vista

- Propietat de l'arxiu: CYPE INGENIEROS, S.A.
- Format: FIEBDC-3/2002
- Divisa: EUR
- Costos indirectes: 3.00 %
- IVA: 21.00 %

## F Façanes i particions

### FD Defenses

#### FDZ Gelosies

**FDZ010** m Gelosia longitudinal en façana, de fàbrica armada de peces en "U" ceràmiques cara vista.
Gelosia longitudinal en façana, de fàbrica armada, realitzada amb dues filades de peces en "U" cara vista, color vermell, 28x13,5x5 cm, rebudes amb morter de ciment industrial, color gris, M-5, subministrat a granel, amb junts horitzontals i verticals de 10 mm d'espessor, junt renfonsada; amb reforç d'acer UNE-EN 10080 B 500 S (quantia 4,3 kg/m²) i massissat de morter; estintolament mitjançant puntals metàl·lics telescòpics i taulons de fusta.
Criteri de valoració econòmica: El preu inclou l'elaboració de la ferralla (tall, doblegat i conformat d'elements) en taller industrial i el muntatge en el lloc definitiu de la seva col·locació en obra.
Inclou: Definició dels plànols de façana mitjançant ploms. Replanteig, planta a planta. Replanteig i tall dels taulons. Instal·lació de l'estintolament. Col·locació i aplomat de mires de referència. Estesa de fils entre mires. Col·locació de ploms fixos a les arestes. Col·locació de les peces per filades a nivell. Col·locació de les armadures. Massissat amb morter. Desmuntatge i retirada de l'estintolament.
Criteri d'amidament de projecte: Longitud mesurada segons documentació gràfica de Projecte, incloent les entregues en els suports.
Criteri de mesura d'obra: Es mesurarà la longitud realment executada segons especificacions de Projecte, incloent els acords en els suports.

| Codi | Ut | Descripció | Rendiment | Preu | Import |
|---|---|---|---|---|---|
| mt05bvk011a | U | Peça en "U" cara vista, color vermell, 28x13,5x5 cm, segons UNE-EN 771-1. (material) | 7.000 | 1.86 | 13.02 |
| mt08aaa010a | m³ | Aigua. (material) | 0.027 | 1.50 | 0.04 |
| mt09mif010cb | t | Morter industrial per a obra de paleta, de ciment, color gris, categoria M-5 (resistència a compressió 5 N/mm²), subministrat a granel, segons UNE-EN 998-2. (material) | 0.147 | 50.20 | 7.38 |
| mt07aco010c | kg | Ferralla elaborada en taller industrial amb acer en barres corrugades, UNE-EN 10080 B 500 S, de varis diàmetres. (material) | 4.300 | 1.60 | 6.88 |
| mt08var050 | kg | Filferro galvanitzat per a lligar, de 1,30 mm de diàmetre. (material) | 0.099 | 1.50 | 0.15 |
| mt50spa050m | m³ | Tauló de fusta de pi, dimensions 20x7,2 cm. (material) | 0.003 | 439.20 | 1.32 |
| mt50spa101 | kg | Claus d'acer. (material) | 0.050 | 1.87 | 0.09 |
| mt50spa081a | U | Puntal metàl·lic telescòpic, de fins a 3 m d'altura. (material) | 0.013 | 19.25 | 0.25 |
| mq06mms010 | h | Mesclador continu amb sitja, per a morter industrial en sec, subministrat a granel. (maquinària) | 0.559 | 1.94 | 1.08 |
| op00ciz020 |  | Cisalla per a acer en barres corrugades. | 1.000 | 0.00 | 0.00 |
| mo043 | h | Oficial 1ª ferrallista. (mà d'obra) | 0.088 | 28.39 | 2.50 |
| mo090 | h | Ajudant ferrallista. (mà d'obra) | 0.088 | 25.25 | 2.22 |
| mo021 | h | Oficial 1ª construcció en treballs de ram de paleta. (mà d'obra) | 0.627 | 28.42 | 17.82 |
| mo114 | h | Peó ordinari construcció en treballs de ram de paleta. (mà d'obra) | 0.752 | 23.81 | 17.91 |
| % | % | Costos directes complementaris | 2 % | 70.66 | 1.41 |
|  |  | Costos directes |  |  | 72.07 |
