# Gelosia en façana, de fàbrica de blocs decoratius cara vista

- Propietat de l'arxiu: CYPE INGENIEROS, S.A.
- Format: FIEBDC-3/2002
- Divisa: EUR
- Costos indirectes: 3.00 %
- IVA: 21.00 %

## F Façanes i particions

### FD Defenses

#### FDZ Gelosies

**FDZ020** m² Gelosia en façana, de fàbrica de blocs decoratius cara vista.
Gelosia en façana, de fàbrica de blocs prefabricats de formigó de gelosia decorativa, color blanc, de 20x20x8 cm, rebuts amb morter de ciment i calç, industrial, M-5.
Inclou: Replanteig. Col·locació i aplomat de mires de referència. Estesa de fils entre mires. Col·locació de ploms fixos a les arestes. Col·locació de les peces. Repàs de les juntes i neteja del parament.
Criteri d'amidament de projecte: Superfície mesurada segons documentació gràfica de Projecte, deduint els buits de superfície major de 3 m².
Criteri de mesura d'obra: Es mesurarà la superfície realment executada segons especificacions de Projecte, deduint els buits de superfície major de 3 m².

| Codi | Ut | Descripció | Rendiment | Preu | Import |
|---|---|---|---|---|---|
| mt08aaa010a | m³ | Aigua. (material) | 0.006 | 1.50 | 0.01 |
| mt09mif010Ma | t | Morter industrial per a obra de paleta, de ciment i calç, color blanc, categoria M-5 (resistència a compressió 5 N/mm²), subministrat en sacs, segons UNE-EN 998-2. (material) | 0.015 | 107.48 | 1.61 |
| mt20ceh020b | U | Bloc prefabricat de formigó de gelosia decorativa, color blanc, de 20x20x8 cm. (material) | 23.000 | 1.12 | 25.76 |
| mo020 | h | Oficial 1ª construcció. (mà d'obra) | 0.629 | 28.42 | 17.88 |
| mo113 | h | Peó ordinari construcció. (mà d'obra) | 0.680 | 23.81 | 16.19 |
| % | % | Costos directes complementaris | 2 % | 61.45 | 1.23 |
|  |  | Costos directes |  |  | 62.68 |
