# Cèrcol horitzontal de blocs en "U" ceràmics alleugerits, per a mur de càrrega de fàbrica

- Propietat de l'arxiu: CYPE INGENIEROS, S.A.
- Format: FIEBDC-3/2002
- Divisa: EUR
- Costos indirectes: 3.00 %
- IVA: 21.00 %

## F Façanes i particions

### FE Fàbrica estructural

#### FEF Murs de fàbrica sense armar

**FEF031** m Cèrcol horitzontal de blocs en "U" ceràmics alleugerits, per a mur de càrrega de fàbrica.
Cèrcol horitzontal de 19 cm d'espessor, de blocs en "U" ceràmics alleugerits, 20x19x19 cm, per revestir, resistència a compressió 10 N/mm², rebudes amb morter de ciment industrial, color gris, M-7,5, subministrat a granel; amb reforç de formigó de replè, HA-25/B/12/XC2, preparat en obra, abocament amb mitjans manuals, i acer UNE-EN 10080 B 500 S, quantia 4,3 kg/m; per a mur de càrrega de fàbrica. Inclús filferro de lligar i separadors.
Criteri de valoració econòmica: El preu inclou l'elaboració de la ferralla (tall, doblegat i conformat d'elements) en taller industrial i el muntatge en el lloc definitiu de la seva col·locació en obra.
Inclou: Col·locació dels blocs. Col·locació de les armadures. Preparació del formigó. Abocat, vibrat i curat del formigó. Neteja.
Criteri d'amidament de projecte: Longitud mesurada segons documentació gràfica de Projecte.
Criteri de mesura d'obra: Es mesurarà la longitud realment executada segons especificacions de Projecte.

| Codi | Ut | Descripció | Rendiment | Preu | Import |
|---|---|---|---|---|---|
| mt02btr031f | U | Bloc en "U" ceràmic alleugerit, 20x19x19 cm, per revestir, resistència a compressió 10 N/mm². Segons UNE-EN 771-1. (material) | 5.250 | 0.49 | 2.57 |
| mt07aco010c | kg | Ferralla elaborada en taller industrial amb acer en barres corrugades, UNE-EN 10080 B 500 S, de varis diàmetres. (material) | 4.300 | 1.60 | 6.88 |
| mt08var050 | kg | Filferro galvanitzat per a lligar, de 1,30 mm de diàmetre. (material) | 0.099 | 1.50 | 0.15 |
| mt08aaa010a | m³ | Aigua. (material) | 0.007 | 1.50 | 0.01 |
| mt09mif010db | t | Morter industrial per a obra de paleta, de ciment, color gris, categoria M-7,5 (resistència a compressió 7,5 N/mm²), subministrat a granel, segons UNE-EN 998-2. (material) | 0.008 | 53.90 | 0.43 |
| mt08cem011a | kg | Ciment Pòrtland CEM II/B-L 32,5 R, color gris, en sacs, segons UNE-EN 197-1. (material) | 7.629 | 0.10 | 0.76 |
| mt01arg006 | t | Sorra de cantera, per a formigó preparat en obra. (material) | 0.010 | 17.50 | 0.18 |
| mt01arg007b | t | Àrid gruixut homogeneïtzat, de mida màxima 12 mm. (material) | 0.021 | 16.64 | 0.35 |
| mq06hor010 | h | Formigonera elèctrica amb una capacitat de pastat de 160 l. (maquinària) | 0.011 | 3.45 | 0.04 |
| mq06mms010 | h | Mesclador continu amb sitja, per a morter industrial en sec, subministrat a granel. (maquinària) | 0.029 | 1.94 | 0.06 |
| op00ciz020 |  | Cisalla per a acer en barres corrugades. | 1.000 | 0.00 | 0.00 |
| op00ata010 |  | Lligadora de ferralla. | 1.000 | 0.00 | 0.00 |
| mo021 | h | Oficial 1ª construcció en treballs de ram de paleta. (mà d'obra) | 0.129 | 28.42 | 3.67 |
| mo114 | h | Peó ordinari construcció en treballs de ram de paleta. (mà d'obra) | 0.138 | 23.81 | 3.29 |
| mo043 | h | Oficial 1ª ferrallista. (mà d'obra) | 0.088 | 28.39 | 2.50 |
| mo090 | h | Ajudant ferrallista. (mà d'obra) | 0.088 | 25.25 | 2.22 |
| % | % | Costos directes complementaris | 2 % | 23.11 | 0.46 |
|  |  | Costos directes |  |  | 23.57 |
