# Instal·lació de reg i evacuació d'enjardinament vertical amb cultiu hidropònic en geoproductes

- Propietat de l'arxiu: CYPE INGENIEROS, S.A.
- Format: FIEBDC-3/2002
- Divisa: EUR
- Costos indirectes: 3.00 %
- IVA: 21.00 %

## F Façanes i particions

### FJ Enjardinaments verticals

#### FJG Reg

**FJG010** m² Instal·lació de reg i evacuació d'enjardinament vertical amb cultiu hidropònic en geoproductes.
Instal·lació de reg i evacuació d'enjardinament vertical amb cultiu hidropònic en geoproductes, per a exterior, amb una superfície de fins a 5 m²; amb sistema compost dels següents elements: INSTAL·LACIÓ DE REG: canonada de forniment i distribució, realitzada amb tub de polietilè, de 25 mm de diàmetre exterior; canonada de reg per degoteig, realitzada amb tub de polietilè, color negre, de 16 mm de diàmetre exterior, amb degoters autocompensables i autonetejables integrats, situats cada 30 cm; FERTILITZACIÓ: equip d'injecció d'adob, amb electrovàlvules, vàlvula antiretorn i regulació de la pressió diferencial, connexionat a dipòsit de solució hidropònica; INSTAL·LACIÓ D'EVACUACIÓ D'AIGÜES: canonada d'evacuació realitzada amb tub de PVC, connexionat a la xarxa de sanejament.
Criteri de valoració econòmica: El preu no inclou la comprovació i el manteniment de les instal·lacions, les bombes, el sistema centralitzat de control ni el canaló per a recollida d'aigües.
Inclou: Replanteig. Col·locació i fixació dels elements de la instal·lació de reg. Col·locació dels elements per a fertilització. Col·locació i fixació dels elements de la instal·lació d'evacuació d'aigües. Connexionat.
Criteri d'amidament de projecte: Superfície mesurada segons documentació gràfica de Projecte, sense duplicar cantonades ni encontres, deduint els buits de superfície major de 5 m².
Criteri de mesura d'obra: Es mesurarà la superfície realment executada segons especificacions de Projecte, sense duplicar cantonades ni encontres, deduint els buits de superfície major de 5 m².

| Codi | Ut | Descripció | Rendiment | Preu | Import |
|---|---|---|---|---|---|
| mt48rsg010ca | m² | Sistema per a reg amb fertilització i evacuació d'aigües amb abocament a la xarxa de sanejament, format per tub de polietilè, de 25 mm de diàmetre exterior; tub de polietilè, color negre, de 16 mm de diàmetre exterior, amb degoters autocompensables i autonetejables integrats, situats cada 30 cm; tub de PVC; equip d'injecció d'adob i dipòsit de solució hidropònica; vàlvules limitadores de pressió, aixetes de pas, filtre i electrovàlvules, per a una superfície enjardinada de fins a 5 m². (material) | 1.000 | 197.40 | 197.40 |
| mo008 | h | Oficial 1ª lampista. (mà d'obra) | 5.910 | 29.34 | 173.40 |
| mo107 | h | Ajudant lampista. (mà d'obra) | 11.749 | 25.25 | 296.66 |
| % | % | Costos directes complementaris | 2 % | 667.46 | 13.35 |
|  |  | Costos directes |  |  | 680.81 |
