# Coronació de façana lleugera

- Propietat de l'arxiu: CYPE INGENIEROS, S.A.
- Format: FIEBDC-3/2002
- Divisa: EUR
- Costos indirectes: 3.00 %
- IVA: 21.00 %

## F Façanes i particions

### FL Façanes lleugeres

#### FLY Sistemes de façana lleugera

**FLY100** m Coronació de façana lleugera.
Coronació de façana lleugera, de xapa plegada d'acer inoxidable AISI 304, de 1,5 mm d'espessor i 200 mm de desenvolupament, acabat mat, fixada amb cargols ocults. Inclús peces d'acer i cordó de silicona neutra per la closa de juntes.
Inclou: Replanteig. Col·locació i fixació. Segellat de junts.
Criteri d'amidament de projecte: Longitud mesurada segons documentació gràfica de Projecte.
Criteri de mesura d'obra: Es mesurarà la longitud realment executada segons especificacions de Projecte.

| Codi | Ut | Descripció | Rendiment | Preu | Import |
|---|---|---|---|---|---|
| mt07ala210b | kg | Peça d'acer UNE-EN 10025 S275JO, composta per perfils laminats en calent de les sèries L, LD, T, rodó, quadrat, rectangular i platina, treballat en taller, acabat galvanitzat en calent. (material) | 2.000 | 4.73 | 9.46 |
| mt12www010a | m | Xapa plegada d'acer inoxidable AISI 304, de 1,5 mm d'espessor i 200 mm de desenvolupament, acabat mat. (material) | 1.000 | 11.72 | 11.72 |
| mt12ppl016 | U | Cargol autoroscant protegit contra l'oxidació. (material) | 4.000 | 0.04 | 0.16 |
| mt15sja100 | U | Cartutx de massilla de silicona neutra. (material) | 0.150 | 3.13 | 0.47 |
| mo052 | h | Oficial 1ª muntador de sistemes de façanes prefabricades. (mà d'obra) | 0.480 | 29.34 | 14.08 |
| mo099 | h | Ajudant muntador de sistemes de façanes prefabricades. (mà d'obra) | 0.480 | 25.28 | 12.13 |
| % | % | Costos directes complementaris | 2 % | 48.02 | 0.96 |
|  |  | Costos directes |  |  | 48.98 |
