# Façana lleugera de panells sandvitx. Sistema "THERMOCHIP"

- Propietat de l'arxiu: CYPE INGENIEROS, S.A.
- Format: FIEBDC-3/2002
- Divisa: EUR
- Costos indirectes: 3.00 %
- IVA: 21.00 %

## F Façanes i particions

### FL Façanes lleugeres

#### FLY Sistemes de façana lleugera

**FLY400** m² Façana lleugera de panells sandvitx. Sistema "THERMOCHIP".
Façana lleugera de panells sandvitx. Sistema Thermochip Sate-Wall "THERMOCHIP", format per: PANELL EXTERIOR: panell sandvitx encadellat en les quatre cares, Thermochip Sate, TFBCY 12-40-12 "THERMOCHIP", compost de: cara exterior de placa de ciment reforçat amb fibres, de 12 mm d'espessor, nucli aïllant d'escuma de poliestirè extrusor de 40 mm d'espessor i cara interior de placa de guix reforçat amb fibres, de 12 mm d'espessor, de 2400x550 mm, transmitància tèrmica 0,717 W/(m²K), Euroclasse B-s1, d0 de reacció al foc, segons UNE-EN 13501-1, fixat al suport amb cargols autoroscants de cap aixamfranat, d'acer galvanitzat; PANELL INTERIOR: panell sandvitx encadellat en les quatre cares, Thermochip Wall, TPLYY 15-12-40-12 "THERMOCHIP", compost de: cara exterior de placa de guix reforçat amb fibres, de 12 mm d'espessor, nucli aïllant d'escuma de poliestirè extrusor de 40 mm d'espessor i cara interior de placa de guix reforçat amb fibres, de 12 mm d'espessor i de placa de guix laminat resistent al foc de 15 mm d'espessor, de 2400x550 mm, transmitància tèrmica 0,74 W/(m²K), Euroclasse B-s1, d0 de reacció al foc, segons UNE-EN 13501-1, fixat al suport amb cargols autoroscants de cap aixamfranat, d'acer galvanitzat. Inclús pasta de segellament i cinta microperforada de paper, per al segellat de junts entre panells interiors.
Criteri de valoració econòmica: El preu no inclou l'estructura suport ni el revestiment.
Inclou: Preparació de la superfície suport. Replanteig i tall dels panells. Col·locació i fixació del panell sandvitx exterior. Segellat de junts. Resolució dels punts singulars. Col·locació i fixació del panell sandvitx interior. Segellat de junts.
Criteri d'amidament de projecte: Superfície mesurada segons documentació gràfica de Projecte, sense duplicar cantonades ni encontres, deduint els buits de superfície major de 3 m².
Criteri de mesura d'obra: Es mesurarà la superfície realment executada segons especificacions de Projecte, sense duplicar cantonades ni encontres, deduint els buits de superfície major de 3 m².

| Codi | Ut | Descripció | Rendiment | Preu | Import |
|---|---|---|---|---|---|
| mt13pst020a | m² | Panell sandvitx encadellat en les quatre cares, Thermochip Sate, TFBCY 12-40-12 "THERMOCHIP", compost de: cara exterior de placa de ciment reforçat amb fibres, de 12 mm d'espessor, nucli aïllant d'escuma de poliestirè extrusor de 40 mm d'espessor i cara interior de placa de guix reforçat amb fibres, de 12 mm d'espessor, de 2400x550 mm, transmitància tèrmica 0,717 W/(m²K), Euroclasse B-s1, d0 de reacció al foc, segons UNE-EN 13501-1. (material) | 1.050 | 57.54 | 60.42 |
| mt13pst100h | U | Cargol autoroscant de cap aixamfranat, d'acer galvanitzat, de 6 mm de diàmetre i 110 mm de longitud. (material) | 12.000 | 0.41 | 4.92 |
| mt13pst030oa | m² | Panell sandvitx encadellat en les quatre cares, Thermochip Wall, TPLYY 15-12-40-12 "THERMOCHIP", compost de: cara exterior de placa de guix reforçat amb fibres, de 12 mm d'espessor, nucli aïllant d'escuma de poliestirè extrusor de 40 mm d'espessor i cara interior de placa de guix reforçat amb fibres, de 12 mm d'espessor i de placa de guix laminat resistent al foc de 15 mm d'espessor, de 2400x550 mm, transmitància tèrmica 0,74 W/(m²K), Euroclasse B-s1, d0 de reacció al foc, segons UNE-EN 13501-1. (material) | 1.050 | 51.66 | 54.24 |
| mt13pst100j | U | Cargol autoroscant de cap aixamfranat, d'acer galvanitzat, de 6 mm de diàmetre i 130 mm de longitud. (material) | 12.000 | 0.49 | 5.88 |
| mt12psg030a | kg | Pasta de segellament, segons UNE-EN 13963. (material) | 0.150 | 0.90 | 0.14 |
| mt12psg040a | m | Cinta microperforada de paper, segons UNE-EN 13963. (material) | 2.100 | 0.04 | 0.08 |
| mo054 | h | Oficial 1ª muntador d'aïllaments. (mà d'obra) | 0.264 | 29.34 | 7.75 |
| mo101 | h | Ajudant muntador d'aïllaments. (mà d'obra) | 0.264 | 25.28 | 6.67 |
| % | % | Costos directes complementaris | 2 % | 140.10 | 2.80 |
|  |  | Costos directes |  |  | 142.90 |
