# Acabat superior de la trobada entre forjat i mur cortina

- Propietat de l'arxiu: CYPE INGENIEROS, S.A.
- Format: FIEBDC-3/2002
- Divisa: EUR
- Costos indirectes: 3.00 %
- IVA: 21.00 %

## F Façanes i particions

### FM Murs cortina

#### FMR Acabaments

**FMR010** m Acabat superior de la trobada entre forjat i mur cortina.
Acabament superior de trobada de forjat amb mur cortina, format per motllura de xapa plegada d'acer galvanitzat de 1,5 mm de gruix i 200 mm de desenvolupament, per cobrir els ancoratges dels forjats i servir de suport de la base de paviment. Inclús tancament d'estanquitat amb membrana impermeabilitzant de cautxú sintètic EPDM de 2 mm de gruix, aplicada en fred i fixada al suport mitjançant adhesiu de contacte, caragolam d'acer galvanitzat i segellat de junt perimetral entre la xapa i el tancament, amb separador d'EPDM i silicona.
Inclou: Neteja de la superfície suport. Replanteig i fixació mitjançant cargolat de la xapa sobre el forjat. Aplicació de l'adhesiu. Col·locació de la impermeabilització. Segellat de juntes i neteja final.
Criteri d'amidament de projecte: Longitud mesurada segons documentació gràfica de Projecte.
Criteri de mesura d'obra: Es mesurarà la longitud realment executada segons especificacions de Projecte.

| Codi | Ut | Descripció | Rendiment | Preu | Import |
|---|---|---|---|---|---|
| mt15dra025 | kg | Adhesiu de neoprè, per a la unió de les membranes d'EPDM al suport. (material) | 1.100 | 12.51 | 13.76 |
| mt15dra020c | m² | Làmina de cautxú EPDM, tipus II, UNE-EN 13956, espessor 2 mm, massa nominal 2,28 kg/m². (material) | 0.500 | 28.15 | 14.08 |
| mt25mco100a | m | Xapa plegada d'acer galvanitzat, de 1,5 mm d'espessor i 200 mm de desenvolupament. (material) | 1.050 | 3.00 | 3.15 |
| op00ato010 |  | Tornavís. | 1.000 | 0.00 | 0.00 |
| mo049 | h | Oficial 1ª muntador de mur cortina. (mà d'obra) | 0.719 | 29.34 | 21.10 |
| mo096 | h | Ajudant muntador de mur cortina. (mà d'obra) | 0.719 | 25.28 | 18.18 |
| % | % | Costos directes complementaris | 2 % | 70.27 | 1.41 |
|  |  | Costos directes |  |  | 71.68 |
