# Mampara d'acer

- Propietat de l'arxiu: CYPE INGENIEROS, S.A.
- Format: FIEBDC-3/2002
- Divisa: EUR
- Costos indirectes: 3.00 %
- IVA: 21.00 %

## F Façanes i particions

### FO Mampares i envans mòbils

#### FOA D'acer

**FOA010** U Mampara d'acer.
Mampara cega de 4x2,9 m de panell encadellat compost per dues xapes de d'acer galvanitzat i aïllament intermedi de llana mineral, perfils d'acer galvanitzat i acabat superior de panell encadellat compost per dues xapes de d'acer galvanitzat. Fins i tot ferramentes, acabats, segellat de juntes, suports, trobades amb altres tipus de paraments, col·locació de canalitzacions per a instal·lacions i encaixonats per a mecanismes elèctrics. Totalment acabada.
Inclou: Replanteig i marcat dels punts de fixació. Aplomat, anivellació i fixació dels perfils que formen l'entramat. Col·locació i fixació del empanellat. Col·locació de la canalització per a instal·lacions. Tractament de les juntes del panell. Acabat del perímetre de l'element, per les dues cares.
Criteri d'amidament de projecte: Nombre d'unitats previstes, segons documentació gràfica de Projecte.
Criteri de mesura d'obra: Es mesurarà el nombre d'unitats realment executades segons especificacions de Projecte.

| Codi | Ut | Descripció | Rendiment | Preu | Import |
|---|---|---|---|---|---|
| mt26mac010a | m² | Panell cec encadellat per a mampares, format per dues xapes d'acer galvanitzat amb aïllament intermedi de llana mineral de conductivitat tèrmica 0,039 W/(mK). (material) | 11.300 | 80.49 | 909.54 |
| mt26mac020a | m | Perfil en "U" d'acer galvanitzat d'acer galvanitzat per a mampares. (material) | 9.700 | 4.26 | 41.32 |
| mt26mac030a | m | Entornpeu d'acer galvanitzat per a mampares. (material) | 3.900 | 4.43 | 17.28 |
| op00ato010 |  | Tornavís. | 1.000 | 0.00 | 0.00 |
| mo011 | h | Oficial 1ª muntador. (mà d'obra) | 7.193 | 29.34 | 211.04 |
| mo080 | h | Ajudant muntador. (mà d'obra) | 7.193 | 25.28 | 181.84 |
| % | % | Costos directes complementaris | 2 % | 1361.02 | 27.22 |
|  |  | Costos directes |  |  | 1388.24 |
