# Porta interior per a mampara modular

- Propietat de l'arxiu: CYPE INGENIEROS, S.A.
- Format: FIEBDC-3/2002
- Divisa: EUR
- Costos indirectes: 3.00 %
- IVA: 21.00 %

## F Façanes i particions

### FO Mampares i envans mòbils

#### FOM Modulars

**FOM020** U Porta interior per a mampara modular.
Porta interior de tauler aglomerat acabat amb melamina, amb estructura interna d'alumini, fix superior amb panells de tauler aglomerat de 16 mm d'espessor acabat amb melamina amb mitjacanyes horitzontals de PVC i càmera entre panells reblerta amb llana de roca, perfils superiors vists i marc de porta d'alumini anoditzat o lacat estàndard; per a mampara modular. Fins i tot ferradures, rematades i segellat de junts.
Inclou: Replanteig i marcat dels punts de fixació. Aplomat, anivellació i fixació dels perfils que formen l'entramat. Col·locació i fixació de la porta. Tractament de junts. Acabat del perímetre de l'element, per les dues cares.
Criteri d'amidament de projecte: Nombre d'unitats previstes, segons documentació gràfica de Projecte.
Criteri de mesura d'obra: Es mesurarà el nombre d'unitats realment executades segons especificacions de Projecte.

| Codi | Ut | Descripció | Rendiment | Preu | Import |
|---|---|---|---|---|---|
| mt26mmd016a | U | Porta interior de tauler aglomerat acabat amb melamina, amb estructura interna d'alumini, fix superior amb panells de tauler aglomerat de 16 mm d'espessor acabat amb melamina amb mitjacanyes horitzontals de PVC i càmera entre panells reblerta amb llana de roca, perfils superiors vists i marc de porta d'alumini anoditzat o lacat estàndard; amb frontisses i pany amb pom. (material) | 1.000 | 199.56 | 199.56 |
| op00ato010 |  | Tornavís. | 1.000 | 0.00 | 0.00 |
| mo011 | h | Oficial 1ª muntador. (mà d'obra) | 0.599 | 29.34 | 17.57 |
| % | % | Costos directes complementaris | 2 % | 217.13 | 4.34 |
|  |  | Costos directes |  |  | 221.47 |
