# Picament de residus de la construcció

- Propietat de l'arxiu: CYPE INGENIEROS, S.A.
- Format: FIEBDC-3/2002
- Divisa: EUR
- Costos indirectes: 3.00 %
- IVA: 21.00 %

## G Gestió de residus

### GC Tractaments previs dels residus

#### GCC Picament de residus

**GCC010** m³ Picament de residus de la construcció.
Picament a peu d'obra dels residus de construcció i/o demolició de naturalesa pètria, amb mitjans mecànics, amb capacitat per tractar de 100 a 400 t/h, i càrrega sobre camió.
Criteri d'amidament de projecte: Volum teòric, estimat a partir del pes i la densitat aparent dels diferents materials que componen els residus, segons documentació gràfica de Projecte.
Criteri de mesura d'obra: Es mesurarà, incloent l'estufament, el volum de residus realment tractat segons especificacions de Projecte.

| Codi | Ut | Descripció | Rendiment | Preu | Import |
|---|---|---|---|---|---|
| mq05rcd020c | h | Equip mòbil de picament per a residus de construcció i demolició de naturalesa pètria, amb capacitat per tractar de 100 a 400 t/h. (maquinària) | 0.005 | 107.00 | 0.54 |
| mq01pan010a | h | Pala carregadora sobre pneumàtics de 120 kW/1,9 m³. (maquinària) | 0.003 | 45.06 | 0.14 |
| mo020 | h | Oficial 1ª construcció. (mà d'obra) | 0.006 | 28.42 | 0.17 |
| % | % | Costos directes complementaris | 2 % | 0.85 | 0.02 |
|  |  | Costos directes |  |  | 0.87 |
