# Rebut de banyera

- Propietat de l'arxiu: CYPE INGENIEROS, S.A.
- Format: FIEBDC-3/2002
- Divisa: EUR
- Costos indirectes: 3.00 %
- IVA: 21.00 %

## H Acabaments i ajudes

### HE Rebuts

#### HEA Aparells sanitaris

**HEA020** U Rebut de banyera.
Rebut de banyera de longitud superior a 1 m i formació del davantal amb maó ceràmic foradat senzill, rebut amb morter de ciment, industrial, M-5.
Inclou: Replanteig. Apertura de regata. Retacat amb sorra. Col·locació i anivellació de la banyera. Execució del davantal. Protecció amb tauler aglomerat de fusta. Neteja i eliminació del material sobrant.
Criteri d'amidament de projecte: Nombre d'unitats previstes, segons documentació gràfica de Projecte.
Criteri de mesura d'obra: Es mesurarà el nombre d'unitats realment executades segons especificacions de Projecte.

| Codi | Ut | Descripció | Rendiment | Preu | Import |
|---|---|---|---|---|---|
| mt04lcc010a | U | Maó ceràmic buit (maó), per revestir, 29x14x4 cm, per a ús en fàbrica protegida (peça P), densitat 860 kg/m³, segons UNE-EN 771-1. (material) | 30.000 | 0.29 | 8.70 |
| mt08aaa010a | m³ | Aigua. (material) | 0.008 | 1.50 | 0.01 |
| mt09mif010ca | t | Morter industrial per a obra de paleta, de ciment, color gris, categoria M-5 (resistència a compressió 5 N/mm²), subministrat en sacs, segons UNE-EN 998-2. (material) | 0.030 | 53.48 | 1.60 |
| mt01ara010a | m³ | Sorra amb granulometria de 0 a 5 mm de diàmetre, neta. (material) | 0.200 | 14.30 | 2.86 |
| mo020 | h | Oficial 1ª construcció. (mà d'obra) | 2.398 | 28.42 | 68.15 |
| mo113 | h | Peó ordinari construcció. (mà d'obra) | 2.397 | 23.81 | 57.07 |
| % | % | Costos directes complementaris | 2 % | 138.39 | 2.77 |
|  |  | Costos directes |  |  | 141.16 |
