# Instal·lació de megafonia

- Propietat de l'arxiu: CYPE INGENIEROS, S.A.
- Format: FIEBDC-3/2002
- Divisa: EUR
- Costos indirectes: 3.00 %
- IVA: 21.00 %

## I Instal·lacions

### IA Audiovisuals

#### IAM Megafonia

**IAM010** U Instal·lació de megafonia.
Instal·lació de megafonia composta de: central de so mono adaptable a qualsevol font musical; 2 reguladors de so analògics de 1 canal musical mono que permeten regular el volum de cada habitació, 2 altaveus de 2", 2 W i 8 Ohm instal·lats en fals sostre; adaptadors per incorporar elements de so. Inclús xarxa de distribució interior en habitatge formada per canalització i cablejat per la conducció dels senyals amb tub flexible de PVC corrugat i cable flexible trenat de 3x1,5 mm², caixes d'encastar, caixes de derivació i accessoris.
Criteri de valoració econòmica: El preu no inclou la font musical ni les ajudes de paleta per a instal·lacions.
Inclou: Replanteig i traçat. Col·locació i fixació de tubs i caixes. Estesa de cables. Muntatge, connexionat i comprovació del seu correcte funcionament.
Criteri d'amidament de projecte: Nombre d'unitats previstes, segons documentació gràfica de Projecte.
Criteri de mesura d'obra: Es mesurarà el nombre d'unitats realment executades segons especificacions de Projecte.

| Codi | Ut | Descripció | Rendiment | Preu | Import |
|---|---|---|---|---|---|
| mt40mhm010a | U | Central de so d'1 canal mono, amb regulació manual de nivell de sortida d'àudio. Protecció electrònica de l'alimentació. Telecontrol, commutador per connectar manual/automàtic. (material) | 1.000 | 138.13 | 138.13 |
| mt40mhm011 | U | Caixa d'encastar per a central de so, de material termoplàstic, de 140x140x45 mm. (material) | 1.000 | 3.87 | 3.87 |
| mt40mhm020a | U | Regulador de so analògic de 1 canal musical mono amb caixa d'encastar, amb recepció d'avisos, potenciòmetre de regulació de volum i telecontrol. (material) | 2.000 | 53.27 | 106.54 |
| mt40mhm040a | U | Altaveu de 2", 2 W/8 Ohm, per instal·lar en fals sostre. (material) | 2.000 | 19.29 | 38.58 |
| mt40mhm041a | U | Caixa d'encastar per altaveus de 2", 2 W/8 Ohm. Inclús garres d'enganxall a sostre. (material) | 2.000 | 1.94 | 3.88 |
| mt40mhm050a | U | Adaptador per incorporar elements de so. (material) | 2.000 | 1.95 | 3.90 |
| mt40mhm100 | m | Cable flexible cablat de 3x1,5 mm². (material) | 40.000 | 0.52 | 20.80 |
| mt40mhm102 | m | Línia d'alimentació de 2x0,75 mm². (material) | 30.000 | 0.41 | 12.30 |
| mt35aia010b | m | Tub corbable de PVC, corrugat, de color negre, de 20 mm de diàmetre nominal, per a canalització encastada en obra de fàbrica (parets i sostres). Resistència a la compressió 320 N, resistència a l'impacte 1 joule, temperatura de treball -5°C fins 60°C, amb grau de protecció IP545 segons UNE 20324, no propagador de la flama. Segons UNE-EN 61386-1 i UNE-EN 61386-22. (material) | 40.000 | 0.42 | 16.80 |
| mt40mhm101 | U | Caixa de distribució universal amb tapa de registre. (material) | 2.000 | 1.17 | 2.34 |
| mo003 | h | Oficial 1ª electricista. (mà d'obra) | 4.556 | 29.34 | 133.67 |
| mo102 | h | Ajudant electricista. (mà d'obra) | 4.556 | 25.25 | 115.04 |
| % | % | Costos directes complementaris | 2 % | 595.85 | 11.92 |
|  |  | Costos directes |  |  | 607.77 |
