# Unitat exterior d'aire condicionat

- Propietat de l'arxiu: CYPE INGENIEROS, S.A.
- Format: FIEBDC-3/2002
- Divisa: EUR
- Costos indirectes: 3.00 %
- IVA: 21.00 %

## I Instal·lacions

### IB Sistemes de climatització

#### IBF Sistema VRF (Fujitsu)

**IBF010** U Unitat exterior d'aire condicionat.
Combinació de tres unitats exteriors d'aire condicionat Airstage V-IV, sistema VRF bomba de calor, model AJY252LALDHH "FUJITSU", formada per una unitat model AJY108LALDH i dues unitats model AJY072LALDH, amb compressors DC Twin Rotary amb tecnologia Inverter i ventiladors CFD amb motor DC amb tecnologia Inverter, nº màxim d'unitats interiors connectables 60, rang de capacitat d'unitats interiors connectables des de 39,2 fins a 117,4 kW, potència frigorífica 78,3 kW (temperatura de bulb humit de l'aire interior 27°C, temperatura de bulb sec de l'aire interior 19°C, temperatura de bulb humit de l'aire exterior 35°C, temperatura de bulb sec de l'aire exterior 24°C), potència calorífica 78,3 kW (temperatura de bulb humit de l'aire interior 20°C, temperatura de bulb sec de l'aire interior 15°C, temperatura de bulb humit de l'aire exterior 7°C, temperatura de bulb sec de l'aire exterior 6°C), EER/COP: 3,65/4,21, alimentació trifàsica (400V/50Hz), consum elèctric en refrigeració/calefacció: 21,44/18,6 kW, cabal d'aire 13000 + 11100 x 2 m³/h, pressió sonora en refrigeració/calefacció: 61/64 dBA, potència sonora en refrigeració/calefacció: 85/86 dBA, amplada 1240 + 930 x 2 mm, profunditat 765 mm, altura 1690 mm, pes 275 + 252 x 2 kg, diàmetre de connexió de la canonada de líquid 16,88 mm, diàmetre de connexió de la canonada de gas 34,92 mm, refrigerant R-410A, càrrega de refrigerant 11,8 + 11,7 x 2 kg, rang de funcionament de temperatura de l'aire exterior en refrigeració des de -5 fins a 46°C, rang de funcionament de temperatura de l'aire exterior en calefacció des de -20 fins a 21°C.
Criteri de valoració econòmica: El preu no inclou els elements antivibratoris de terra, la canalització ni el cablejat elèctric d'alimentació.
Inclou: Replanteig. Col·locació i fixació. Connexió a les línies frigorífiques. Connexió a la xarxa elèctrica. Connexió a la xarxa de desguàs. Posada en marxa.
Criteri d'amidament de projecte: Nombre d'unitats previstes, segons documentació gràfica de Projecte.
Criteri de mesura d'obra: Es mesurarà el nombre d'unitats realment executades segons especificacions de Projecte.

| Codi | Ut | Descripció | Rendiment | Preu | Import |
|---|---|---|---|---|---|
| mt42fuj026c | U | Combinació de tres unitats exteriors d'aire condicionat Airstage V-IV, sistema VRF bomba de calor, model AJY252LALDHH "FUJITSU", formada per una unitat model AJY108LALDH i dues unitats model AJY072LALDH, amb compressors DC Twin Rotary amb tecnologia Inverter i ventiladors CFD amb motor DC amb tecnologia Inverter, nº màxim d'unitats interiors connectables 60, rang de capacitat d'unitats interiors connectables des de 39,2 fins a 117,4 kW, potència frigorífica 78,3 kW (temperatura de bulb humit de l'aire interior 27°C, temperatura de bulb sec de l'aire interior 19°C, temperatura de bulb humit de l'aire exterior 35°C, temperatura de bulb sec de l'aire exterior 24°C), potència calorífica 78,3 kW (temperatura de bulb humit de l'aire interior 20°C, temperatura de bulb sec de l'aire interior 15°C, temperatura de bulb humit de l'aire exterior 7°C, temperatura de bulb sec de l'aire exterior 6°C), EER/COP: 3,65/4,21, alimentació trifàsica (400V/50Hz), consum elèctric en refrigeració/calefacció: 21,44/18,6 kW, cabal d'aire 13000 + 11100 x 2 m³/h, pressió sonora en refrigeració/calefacció: 61/64 dBA, potència sonora en refrigeració/calefacció: 85/86 dBA, amplada 1240 + 930 x 2 mm, profunditat 765 mm, altura 1690 mm, pes 275 + 252 x 2 kg, diàmetre de connexió de la canonada de líquid 16,88 mm, diàmetre de connexió de la canonada de gas 34,92 mm, refrigerant R-410A, càrrega de refrigerant 11,8 + 11,7 x 2 kg, rang de funcionament de temperatura de l'aire exterior en refrigeració des de -5 fins a 46°C, rang de funcionament de temperatura de l'aire exterior en calefacció des de -20 fins a 21°C. (material) | 1.000 | 33720.00 | 33720.00 |
| mo005 | h | Oficial 1ª instal·lador de climatització. (mà d'obra) | 10.088 | 29.34 | 295.98 |
| mo104 | h | Ajudant instal·lador de climatització. (mà d'obra) | 10.088 | 25.25 | 254.72 |
| % | % | Costos directes complementaris | 2 % | 34270.70 | 685.41 |
|  |  | Costos directes |  |  | 34956.11 |
