# Unitat exterior d'aire condicionat

- Propietat de l'arxiu: CYPE INGENIEROS, S.A.
- Format: FIEBDC-3/2002
- Divisa: EUR
- Costos indirectes: 3.00 %
- IVA: 21.00 %

## I Instal·lacions

### IB Sistemes de climatització

#### IBF Sistema VRF (Fujitsu)

**IBF010** U Unitat exterior d'aire condicionat.
Combinació de tres unitats exteriors d'aire condicionat Airstage V-IV, sistema VRF bomba de calor, model AJY360LALDHH "FUJITSU", formada per dues unitats model AJY126LALDH i una unitat model AJY108LALDH, amb compressors DC Twin Rotary amb tecnologia Inverter i ventiladors CFD amb motor DC amb tecnologia Inverter, nº màxim d'unitats interiors connectables 64, rang de capacitat d'unitats interiors connectables des de 56,8 fins a 170,2 kW, potència frigorífica 113,5 kW (temperatura de bulb humit de l'aire interior 27°C, temperatura de bulb sec de l'aire interior 19°C, temperatura de bulb humit de l'aire exterior 35°C, temperatura de bulb sec de l'aire exterior 24°C), potència calorífica 113,5 kW (temperatura de bulb humit de l'aire interior 20°C, temperatura de bulb sec de l'aire interior 15°C, temperatura de bulb humit de l'aire exterior 7°C, temperatura de bulb sec de l'aire exterior 6°C), EER/COP: 3,16/3,63, alimentació trifàsica (400V/50Hz), consum elèctric en refrigeració/calefacció: 35,9/31,24 kW, cabal d'aire 13000 x 3 m³/h, pressió sonora en refrigeració/calefacció: 64/66 dBA, potència sonora en refrigeració/calefacció: 85/88 dBA, amplada 1240 x 3 mm, profunditat 765 mm, altura 1690 mm, pes 275 x 3 kg, diàmetre de connexió de la canonada de líquid 19,05 mm, diàmetre de connexió de la canonada de gas 41,27 mm, refrigerant R-410A, càrrega de refrigerant 11,8 x 3 kg, rang de funcionament de temperatura de l'aire exterior en refrigeració des de -5 fins a 46°C, rang de funcionament de temperatura de l'aire exterior en calefacció des de -20 fins a 21°C.
Criteri de valoració econòmica: El preu no inclou els elements antivibratoris de terra, la canalització ni el cablejat elèctric d'alimentació.
Inclou: Replanteig. Col·locació i fixació. Connexió a les línies frigorífiques. Connexió a la xarxa elèctrica. Connexió a la xarxa de desguàs. Posada en marxa.
Criteri d'amidament de projecte: Nombre d'unitats previstes, segons documentació gràfica de Projecte.
Criteri de mesura d'obra: Es mesurarà el nombre d'unitats realment executades segons especificacions de Projecte.

| Codi | Ut | Descripció | Rendiment | Preu | Import |
|---|---|---|---|---|---|
| mt42fuj026i | U | Combinació de tres unitats exteriors d'aire condicionat Airstage V-IV, sistema VRF bomba de calor, model AJY360LALDHH "FUJITSU", formada per dues unitats model AJY126LALDH i una unitat model AJY108LALDH, amb compressors DC Twin Rotary amb tecnologia Inverter i ventiladors CFD amb motor DC amb tecnologia Inverter, nº màxim d'unitats interiors connectables 64, rang de capacitat d'unitats interiors connectables des de 56,8 fins a 170,2 kW, potència frigorífica 113,5 kW (temperatura de bulb humit de l'aire interior 27°C, temperatura de bulb sec de l'aire interior 19°C, temperatura de bulb humit de l'aire exterior 35°C, temperatura de bulb sec de l'aire exterior 24°C), potència calorífica 113,5 kW (temperatura de bulb humit de l'aire interior 20°C, temperatura de bulb sec de l'aire interior 15°C, temperatura de bulb humit de l'aire exterior 7°C, temperatura de bulb sec de l'aire exterior 6°C), EER/COP: 3,16/3,63, alimentació trifàsica (400V/50Hz), consum elèctric en refrigeració/calefacció: 35,9/31,24 kW, cabal d'aire 13000 x 3 m³/h, pressió sonora en refrigeració/calefacció: 64/66 dBA, potència sonora en refrigeració/calefacció: 85/88 dBA, amplada 1240 x 3 mm, profunditat 765 mm, altura 1690 mm, pes 275 x 3 kg, diàmetre de connexió de la canonada de líquid 19,05 mm, diàmetre de connexió de la canonada de gas 41,27 mm, refrigerant R-410A, càrrega de refrigerant 11,8 x 3 kg, rang de funcionament de temperatura de l'aire exterior en refrigeració des de -5 fins a 46°C, rang de funcionament de temperatura de l'aire exterior en calefacció des de -20 fins a 21°C. (material) | 1.000 | 44680.00 | 44680.00 |
| mo005 | h | Oficial 1ª instal·lador de climatització. (mà d'obra) | 11.302 | 29.34 | 331.60 |
| mo104 | h | Ajudant instal·lador de climatització. (mà d'obra) | 11.302 | 25.25 | 285.38 |
| % | % | Costos directes complementaris | 2 % | 45296.98 | 905.94 |
|  |  | Costos directes |  |  | 46202.92 |
