# Unitat exterior d'aire condicionat, amb recuperació de calor

- Propietat de l'arxiu: CYPE INGENIEROS, S.A.
- Format: FIEBDC-3/2002
- Divisa: EUR
- Costos indirectes: 3.00 %
- IVA: 21.00 %

## I Instal·lacions

### IB Sistemes de climatització

#### IBF Sistema VRF (Fujitsu)

**IBF020** U Unitat exterior d'aire condicionat, amb recuperació de calor.
Unitat exterior d'aire condicionat Airstage VR-IV, sistema VRF amb recuperació de calor, model AJY072GALDH "FUJITSU", amb compressor DC Twin Rotary amb tecnologia Inverter i ventilador CFD amb motor DC amb tecnologia Inverter, nº màxim d'unitats interiors connectables 17, rang de capacitat d'unitats interiors connectables des de 5,6 fins a 33,6 kW, potència frigorífica 22,4 kW (temperatura de bulb humit de l'aire interior 27°C, temperatura de bulb sec de l'aire interior 19°C, temperatura de bulb humit de l'aire exterior 35°C, temperatura de bulb sec de l'aire exterior 24°C), potència calorífica màxima 25 kW (temperatura de bulb humit de l'aire interior 20°C, temperatura de bulb sec de l'aire interior 15°C, temperatura de bulb humit de l'aire exterior 7°C, temperatura de bulb sec de l'aire exterior 6°C), EER/COP: 3,57/4,17, alimentació trifàsica (400V/50Hz), consum elèctric en refrigeració/calefacció: 0,26/5,37 kW, pressió sonora en refrigeració/calefacció: 56/58 dBA, amplada 930 mm, profunditat 765 mm, altura 1690 mm, pes 262 kg, diàmetre de connexió de la canonada de líquid 1/2", diàmetre de connexió de la canonada de descàrrega de gas 5/8", diàmetre de connexió de la canonada de gas 7/8", refrigerant R-410A, càrrega de refrigerant 11,8 kg, rang de funcionament de temperatura de l'aire exterior en refrigeració des de -10 fins a 46°C, rang de funcionament de temperatura de l'aire exterior en calefacció des de -20 fins a 21°C.
Criteri de valoració econòmica: El preu no inclou els elements antivibratoris de terra, la canalització ni el cablejat elèctric d'alimentació.
Inclou: Replanteig. Col·locació i fixació. Connexió a les línies frigorífiques. Connexió a la xarxa elèctrica. Connexió a la xarxa de desguàs. Posada en marxa.
Criteri d'amidament de projecte: Nombre d'unitats previstes, segons documentació gràfica de Projecte.
Criteri de mesura d'obra: Es mesurarà el nombre d'unitats realment executades segons especificacions de Projecte.

| Codi | Ut | Descripció | Rendiment | Preu | Import |
|---|---|---|---|---|---|
| mt42fuj041a | U | Unitat exterior d'aire condicionat Airstage VR-IV, sistema VRF amb recuperació de calor, model AJY072GALDH "FUJITSU", amb compressor DC Twin Rotary amb tecnologia Inverter i ventilador CFD amb motor DC amb tecnologia Inverter, nº màxim d'unitats interiors connectables 17, rang de capacitat d'unitats interiors connectables des de 5,6 fins a 33,6 kW, potència frigorífica 22,4 kW (temperatura de bulb humit de l'aire interior 27°C, temperatura de bulb sec de l'aire interior 19°C, temperatura de bulb humit de l'aire exterior 35°C, temperatura de bulb sec de l'aire exterior 24°C), potència calorífica màxima 25 kW (temperatura de bulb humit de l'aire interior 20°C, temperatura de bulb sec de l'aire interior 15°C, temperatura de bulb humit de l'aire exterior 7°C, temperatura de bulb sec de l'aire exterior 6°C), EER/COP: 3,57/4,17, alimentació trifàsica (400V/50Hz), consum elèctric en refrigeració/calefacció: 0,26/5,37 kW, pressió sonora en refrigeració/calefacció: 56/58 dBA, amplada 930 mm, profunditat 765 mm, altura 1690 mm, pes 262 kg, diàmetre de connexió de la canonada de líquid 1/2", diàmetre de connexió de la canonada de descàrrega de gas 5/8", diàmetre de connexió de la canonada de gas 7/8", refrigerant R-410A, càrrega de refrigerant 11,8 kg, rang de funcionament de temperatura de l'aire exterior en refrigeració des de -10 fins a 46°C, rang de funcionament de temperatura de l'aire exterior en calefacció des de -20 fins a 21°C. (material) | 1.000 | 11290.00 | 11290.00 |
| mo005 | h | Oficial 1ª instal·lador de climatització. (mà d'obra) | 7.212 | 29.34 | 211.60 |
| mo104 | h | Ajudant instal·lador de climatització. (mà d'obra) | 7.212 | 25.25 | 182.10 |
| % | % | Costos directes complementaris | 2 % | 11683.70 | 233.67 |
|  |  | Costos directes |  |  | 11917.37 |
