# Unitat interior d'aire condicionat, de terra

- Propietat de l'arxiu: CYPE INGENIEROS, S.A.
- Format: FIEBDC-3/2002
- Divisa: EUR
- Costos indirectes: 3.00 %
- IVA: 21.00 %

## I Instal·lacions

### IB Sistemes de climatització

#### IBF Sistema VRF (Fujitsu)

**IBF060** U Unitat interior d'aire condicionat, de terra.
Unitat interior d'aire condicionat, de terra amb envoltant, sistema VRF, model AGYA004GCGH "FUJITSU", refrigerant R-410A, alimentació monofàsica (230V/50Hz), potència frigorífica 1,1 kW (temperatura de bulb sec de l'aire interior 27°C, temperatura de bulb humit de l'aire interior 19°C, temperatura de bulb sec de l'aire exterior 35°C, temperatura de bulb humit de l'aire exterior 24°C), potència calorífica 1,3 kW (temperatura de bulb humit de l'aire interior 20°C, temperatura de bulb sec de l'aire interior 15°C, temperatura de bulb humit de l'aire exterior 7°C, temperatura de bulb sec de l'aire exterior 6°C), consum elèctric 14 W, cabal d'aire a velocitat alta/mitja/baixa: 380/320/280 m³/h, pressió sonora a velocitat alta/mitja/baixa: 36/31/28 dBA, amplada 600 mm, profunditat 200 mm, altura 740 mm, pes 14,5 kg, diàmetre de connexió de la canonada de líquid 1/4", diàmetre de connexió de la canonada de gas 3/8", rang de funcionament de temperatura de l'aire interior en refrigeració des de 18 fins a 30°C, rang de funcionament de temperatura de l'aire interior en calefacció des de 16 fins a 30°C, amb vàlvula d'expansió electrònica EEV i bomba de recollida de condensats, amb control remot per cable, model UTY-RNNYM.
Criteri de valoració econòmica: El preu no inclou la canalització ni el cablejat elèctric d'alimentació.
Inclou: Replanteig. Col·locació i fixació. Connexió a les línies frigorífiques. Connexió a la xarxa elèctrica. Col·locació i fixació del tub entre la unitat interior i el control remot per cable. Estesa de cables entre la unitat interior i el control remot per cable. Connexionat de cables entre la unitat interior i el control remot per cable. Connexió a la xarxa de desguàs. Posada en marxa.
Criteri d'amidament de projecte: Nombre d'unitats previstes, segons documentació gràfica de Projecte.
Criteri de mesura d'obra: Es mesurarà el nombre d'unitats realment executades segons especificacions de Projecte.

| Codi | Ut | Descripció | Rendiment | Preu | Import |
|---|---|---|---|---|---|
| mt42fuj148a | U | Unitat interior d'aire condicionat, de terra amb envoltant, sistema VRF, model AGYA004GCGH "FUJITSU", refrigerant R-410A, alimentació monofàsica (230V/50Hz), potència frigorífica 1,1 kW (temperatura de bulb sec de l'aire interior 27°C, temperatura de bulb humit de l'aire interior 19°C, temperatura de bulb sec de l'aire exterior 35°C, temperatura de bulb humit de l'aire exterior 24°C), potència calorífica 1,3 kW (temperatura de bulb humit de l'aire interior 20°C, temperatura de bulb sec de l'aire interior 15°C, temperatura de bulb humit de l'aire exterior 7°C, temperatura de bulb sec de l'aire exterior 6°C), consum elèctric 14 W, cabal d'aire a velocitat alta/mitja/baixa: 380/320/280 m³/h, pressió sonora a velocitat alta/mitja/baixa: 36/31/28 dBA, amplada 600 mm, profunditat 200 mm, altura 740 mm, pes 14,5 kg, diàmetre de connexió de la canonada de líquid 1/4", diàmetre de connexió de la canonada de gas 3/8", rang de funcionament de temperatura de l'aire interior en refrigeració des de 18 fins a 30°C, rang de funcionament de temperatura de l'aire interior en calefacció des de 16 fins a 30°C, amb vàlvula d'expansió electrònica EEV i bomba de recollida de condensats. (material) | 1.000 | 950.00 | 950.00 |
| mt42fuj515a | U | Control remot per cable, model UTY-RNNYM "FUJITSU", amb possibilitat de controlar fins a 16 unitats interiors d'aire condicionat, amb sensor de temperatura ambient i programació diària i setmanal. (material) | 1.000 | 240.00 | 240.00 |
| mt42fuj900 | m | Cable bipolar, de 0,5 mm² de secció (material) | 3.000 | 0.80 | 2.40 |
| mt35aia090aa | m | Tub rígid de PVC, endollable, corbable en calent, de color negre, de 16 mm de diàmetre nominal, per a canalització fixa en superfície. Resistència a la compressió 1250 N, resistència a l'impacte 2 joules, temperatura de treball -5°C fins 60°C, amb grau de protecció IP547 segons UNE 20324, propietats elèctriques: aïllant, no propagador de la flama. Segons UNE-EN 61386-1 i UNE-EN 61386-22. Inclús abraçadores, elements de subjecció i accessoris (corbes, maneguets, tes, colzes i corbes flexibles). (material) | 3.000 | 1.23 | 3.69 |
| mo005 | h | Oficial 1ª instal·lador de climatització. (mà d'obra) | 1.199 | 29.34 | 35.18 |
| mo104 | h | Ajudant instal·lador de climatització. (mà d'obra) | 1.199 | 25.25 | 30.27 |
| % | % | Costos directes complementaris | 2 % | 1261.54 | 25.23 |
|  |  | Costos directes |  |  | 1286.77 |
