# Unitat interior d'aire condicionat, de sostre amb descàrrega directa, per a sistema VRV 5, per a gas R-32

- Propietat de l'arxiu: CYPE INGENIEROS, S.A.
- Format: FIEBDC-3/2002
- Divisa: EUR
- Costos indirectes: 3.00 %
- IVA: 21.00 %

## I Instal·lacions

### IB Sistemes de climatització

#### IBY Sistema VRV (Daikin)

**IBY120** U Unitat interior d'aire condicionat, de sostre amb descàrrega directa, per a sistema VRV 5, per a gas R-32.
Unitat interior d'aire condicionat, per a sistema VRV 5 (Volum de Refrigerant Variable), de sostre amb descàrrega directa, model FXHA32A "DAIKIN", per a gas R-32, alimentació monofàsica (230V/50Hz), potència frigorífica nominal 3,6 kW (temperatura de bulb sec de l'aire interior 27°C, temperatura de bulb humit de l'aire interior 19°C, temperatura de bulb sec de l'aire exterior 35°C), potència calorífica nominal 4 kW (temperatura de bulb sec de l'aire interior 20°C, temperatura de bulb sec de l'aire exterior 7°C), consum elèctric nominal en refrigeració 33 W, consum elèctric nominal en calefacció 33 W, pressió sonora a velocitat baixa 31 dBA, cabal d'aire a velocitat alta 12,5 m³/min, de 235x960x690 mm, pes 24 kg, vàlvula d'expansió electrònica, bloc de terminals F1-F2 per a cable de 2 fils de transmissió i control (bus D-III Net) a unitat exterior, control per microprocessador, orientació vertical automàtica (distribució uniforme de l'aire) i filtre d'aire de succió. Regulació: control remot multifunció, model Madoka BRC1H52W.
Criteri de valoració econòmica: El preu no inclou la canalització ni el cablejat elèctric d'alimentació.
Inclou: Replanteig. Col·locació i fixació. Connexió a les línies frigorífiques. Connexió a la xarxa elèctrica. Col·locació i fixació del tub entre la unitat interior i el control remot per cable. Estesa de cables entre la unitat interior i el control remot per cable. Connexionat de cables entre la unitat interior i el control remot per cable. Connexió a la xarxa de desguàs. Posada en marxa.
Criteri d'amidament de projecte: Nombre d'unitats previstes, segons documentació gràfica de Projecte.
Criteri de mesura d'obra: Es mesurarà el nombre d'unitats realment executades segons especificacions de Projecte.

| Codi | Ut | Descripció | Rendiment | Preu | Import |
|---|---|---|---|---|---|
| mt42dai201a | U | Unitat interior d'aire condicionat, per a sistema VRV 5 (Volum de Refrigerant Variable), de sostre amb descàrrega directa, model FXHA32A "DAIKIN", per a gas R-32, alimentació monofàsica (230V/50Hz), potència frigorífica nominal 3,6 kW (temperatura de bulb sec de l'aire interior 27°C, temperatura de bulb humit de l'aire interior 19°C, temperatura de bulb sec de l'aire exterior 35°C), potència calorífica nominal 4 kW (temperatura de bulb sec de l'aire interior 20°C, temperatura de bulb sec de l'aire exterior 7°C), consum elèctric nominal en refrigeració 33 W, consum elèctric nominal en calefacció 33 W, pressió sonora a velocitat baixa 31 dBA, cabal d'aire a velocitat alta 12,5 m³/min, de 235x960x690 mm, pes 24 kg, vàlvula d'expansió electrònica, bloc de terminals F1-F2 per a cable de 2 fils de transmissió i control (bus D-III Net) a unitat exterior, control per microprocessador, orientació vertical automàtica (distribució uniforme de l'aire) i filtre d'aire de succió. (material) | 1.000 | 2552.00 | 2552.00 |
| mt42dai508a | U | Control remot multifunció, model Madoka BRC1H52W "DAIKIN", color blanc, amb programació setmanal, possibilitat de seleccionar manera estàndard o simplificat d'hotels, funció engegada/parada, canvi de mode de funcionament, limitació de la temperatura de consigna, selecció de la velocitat del ventilador i funcions avançades a través de App per smartphone amb connectivitat Bluetooth Low Energy (BLE). (material) | 1.000 | 209.00 | 209.00 |
| mt35aia090aa | m | Tub rígid de PVC, endollable, corbable en calent, de color negre, de 16 mm de diàmetre nominal, per a canalització fixa en superfície. Resistència a la compressió 1250 N, resistència a l'impacte 2 joules, temperatura de treball -5°C fins 60°C, amb grau de protecció IP547 segons UNE 20324, propietats elèctriques: aïllant, no propagador de la flama. Segons UNE-EN 61386-1 i UNE-EN 61386-22. Inclús abraçadores, elements de subjecció i accessoris (corbes, maneguets, tes, colzes i corbes flexibles). (material) | 3.000 | 1.23 | 3.69 |
| mt42dai900 | m | Cable bus de 2 fils, de 0,5 mm² de secció per fil (material) | 3.000 | 0.80 | 2.40 |
| mo005 | h | Oficial 1ª instal·lador de climatització. (mà d'obra) | 1.199 | 29.34 | 35.18 |
| mo104 | h | Ajudant instal·lador de climatització. (mà d'obra) | 1.199 | 25.25 | 30.27 |
| % | % | Costos directes complementaris | 2 % | 2832.54 | 56.65 |
|  |  | Costos directes |  |  | 2889.19 |
