# Unitat exterior d'aire condicionat de condensació per aigua, bomba de calor, per a sistema VRV-IV W+, per a gas R-410A

- Propietat de l'arxiu: CYPE INGENIEROS, S.A.
- Format: FIEBDC-3/2002
- Divisa: EUR
- Costos indirectes: 3.00 %
- IVA: 21.00 %

## I Instal·lacions

### IB Sistemes de climatització

#### IBY Sistema VRV (Daikin)

**IBY251** U Unitat exterior d'aire condicionat de condensació per aigua, bomba de calor, per a sistema VRV-IV W+, per a gas R-410A.
Unitat exterior de condensació per aigua per a sistema VRV-IV W+ (Volum de Refrigerant Variable, condensat per aigua), model RWEYQ8T9 "DAIKIN", bomba de calor, muntatge en interior, per a gas R-410A, amb temperatura de refrigerant variable per a la millora de l'eficiència estacional, alimentació trifàsica (400V/50Hz), potència frigorífica nominal 22,4 kW (temperatura de bulb sec de l'aire interior 27°C, temperatura de bulb sec de l'aire exterior 35°C, temperatura d'entrada de l'aigua 30°C), SEER 8,4, rang de funcionament de temperatura de bulb sec de l'aire exterior en refrigeració des de 10 fins a 45°C, potència calorífica nominal 25 kW (temperatura de bulb sec de l'aire interior 20°C, temperatura de bulb sec de l'aire exterior 7°C, temperatura d'entrada de l'aigua 20°C), SCOP 13,2, rang de funcionament de temperatura de bulb sec de l'aire exterior en calefacció des de 10 fins a 45°C, connectabilitat de fins a 13 unitats interiors amb un percentatge de capacitat mínim del 50% i màxim del 130%, control mitjançant microprocessador, compressor scroll hermèticament segellat, amb control Inverter, dimensions 980x767x560 mm, pes 185 kg, pressió sonora 48 dBA, longitud total màxima de canonada frigorífica 300 m, longitud màxima entre unitat exterior i unitat interior més allunyada 120 m (140 m equivalents), diferència màxima d'altura d'instal·lació 50 m si la unitat exterior es troba per sobre de les unitats interiors i 40 m si es troba per sota, longitud màxima entre el primer kit de ramificació (unió Refnet) de canonada frigorífica i unitat interior més allunyada 40 m (la longitud màxima des de la primera ramificació pot ser de fins a 90 m, si la diferència entre la longitud fins a la unitat interior més propera i la més allunyada és menor de 40 m), bloc de terminals F1-F2 per a cable de 2 fils de transmissió i control (bus D-III Net), funció de recuperació de refrigerant, càrrega automàtica addicional de refrigerant, prova automàtica de funcionament i ajust de limitació de consum d'energia (funció I-Demand). Inclús elements antivibratoris de terra.
Criteri de valoració econòmica: El preu no inclou la canalització ni el cablejat elèctric d'alimentació.
Inclou: Replanteig. Col·locació i fixació. Connexió a les línies frigorífiques. Connexió a la xarxa de conducció d'aigua. Connexió a la xarxa elèctrica. Connexió a la xarxa de desguàs. Posada en marxa.
Criteri d'amidament de projecte: Nombre d'unitats previstes, segons documentació gràfica de Projecte.
Criteri de mesura d'obra: Es mesurarà el nombre d'unitats realment executades segons especificacions de Projecte.

| Codi | Ut | Descripció | Rendiment | Preu | Import |
|---|---|---|---|---|---|
| mt42dai060a | U | Unitat exterior de condensació per aigua per a sistema VRV-IV W+ (Volum de Refrigerant Variable, condensat per aigua), model RWEYQ8T9 "DAIKIN", bomba de calor, muntatge en interior, per a gas R-410A, amb temperatura de refrigerant variable per a la millora de l'eficiència estacional, alimentació trifàsica (400V/50Hz), potència frigorífica nominal 22,4 kW (temperatura de bulb sec de l'aire interior 27°C, temperatura de bulb sec de l'aire exterior 35°C, temperatura d'entrada de l'aigua 30°C), SEER 8,4, rang de funcionament de temperatura de bulb sec de l'aire exterior en refrigeració des de 10 fins a 45°C, potència calorífica nominal 25 kW (temperatura de bulb sec de l'aire interior 20°C, temperatura de bulb sec de l'aire exterior 7°C, temperatura d'entrada de l'aigua 20°C), SCOP 13,2, rang de funcionament de temperatura de bulb sec de l'aire exterior en calefacció des de 10 fins a 45°C, connectabilitat de fins a 13 unitats interiors amb un percentatge de capacitat mínim del 50% i màxim del 130%, control mitjançant microprocessador, compressor scroll hermèticament segellat, amb control Inverter, dimensions 980x767x560 mm, pes 185 kg, pressió sonora 48 dBA, longitud total màxima de canonada frigorífica 300 m, longitud màxima entre unitat exterior i unitat interior més allunyada 120 m (140 m equivalents), diferència màxima d'altura d'instal·lació 50 m si la unitat exterior es troba per sobre de les unitats interiors i 40 m si es troba per sota, longitud màxima entre el primer kit de ramificació (unió Refnet) de canonada frigorífica i unitat interior més allunyada 40 m (la longitud màxima des de la primera ramificació pot ser de fins a 90 m, si la diferència entre la longitud fins a la unitat interior més propera i la més allunyada és menor de 40 m), bloc de terminals F1-F2 per a cable de 2 fils de transmissió i control (bus D-III Net), funció de recuperació de refrigerant, càrrega automàtica addicional de refrigerant, prova automàtica de funcionament i ajust de limitació de consum d'energia (funció I-Demand). (material) | 1.000 | 17246.00 | 17246.00 |
| mt42www080 | U | Kit d'amortidors antivibració de terra, format per quatre amortidors de cautxú, amb els seus cargols, rosques i volanderes corresponents. (material) | 1.000 | 8.00 | 8.00 |
| mt42dai612 | U | Filtre per a la canonada d'entrada d'aigua de la unitat exterior de condensació per aigua, model BWU26A20 "DAIKIN". (material) | 1.000 | 375.00 | 375.00 |
| mo005 | h | Oficial 1ª instal·lador de climatització. (mà d'obra) | 7.212 | 29.34 | 211.60 |
| mo104 | h | Ajudant instal·lador de climatització. (mà d'obra) | 7.212 | 25.25 | 182.10 |
| % | % | Costos directes complementaris | 2 % | 18022.70 | 360.45 |
|  |  | Costos directes |  |  | 18383.15 |
