# Difusor amb comporta motoritzada per a regulació de cabal

- Propietat de l'arxiu: CYPE INGENIEROS, S.A.
- Format: FIEBDC-3/2002
- Divisa: EUR
- Costos indirectes: 3.00 %
- IVA: 21.00 %

## I Instal·lacions

### IB Sistemes de climatització

#### IBZ Sistema Airzone

**IBZ015** U Difusor amb comporta motoritzada per a regulació de cabal.
Difusor quadrat d'alumini extrudit, anoditzat color plata, amb plènum de xapa galvanitzada per a connexió lateral a tub flexible, de 595x595x278 mm, amb aïllament acústic i comporta motoritzada per a regulació de cabal, DFCU225APAM "AIRZONE", motorització amb alimentació a 12 Vcc per cable.
Inclou: Replanteig. Col·locació i fixació. Col·locació i fixació al sostre del plènum. Fixació del difusor al plènum. Connexionat.
Criteri d'amidament de projecte: Nombre d'unitats previstes, segons documentació gràfica de Projecte.
Criteri de mesura d'obra: Es mesurarà el nombre d'unitats realment executades segons especificacions de Projecte.

| Codi | Ut | Descripció | Rendiment | Preu | Import |
|---|---|---|---|---|---|
| mt42air101b | U | Difusor quadrat d'alumini extrudit, anoditzat color plata, amb plènum de xapa galvanitzada per a connexió lateral a tub flexible, de 595x595x278 mm, amb aïllament acústic i comporta motoritzada per a regulació de cabal, DFCU225APAM "AIRZONE", motorització amb alimentació a 12 Vcc per cable. (material) | 1.000 | 162.00 | 162.00 |
| mo005 | h | Oficial 1ª instal·lador de climatització. (mà d'obra) | 0.284 | 29.34 | 8.33 |
| mo104 | h | Ajudant instal·lador de climatització. (mà d'obra) | 0.227 | 25.25 | 5.73 |
| % | % | Costos directes complementaris | 2 % | 176.06 | 3.52 |
|  |  | Costos directes |  |  | 179.58 |
