# Sistema de control Aidoo

- Propietat de l'arxiu: CYPE INGENIEROS, S.A.
- Format: FIEBDC-3/2002
- Divisa: EUR
- Costos indirectes: 3.00 %
- IVA: 21.00 %

## I Instal·lacions

### IB Sistemes de climatització

#### IBZ Sistema Airzone

**IBZ050** U Sistema de control Aidoo.
Passarel·la per a control d'equip Baxi R32 a través de l'App Airzone Aidoo per a smartphones i tauletes, Aidoo Wi-Fi AZAI6WSCBA1 "AIRZONE", amb connexió sense fil mitjançant Wi-Fi 2.4 GHz, control de l'encesa i apagat, de la temperatura de consigna, d'el mode de funcionament i de la velocitat del ventilador, lectura d'avisos i errors, programació horària, multiusuari i multisessió, integració amb Amazon Alexa i Google Assistant per a control per veu, funció Airtools per a diagnòstic remot intel·ligent, comunicacions amb altres sistemes de control extern mitjançant port amb protocol de comunicació Modbus i alimentació des de la unitat interior de l'equip.
Inclou: Replanteig. Col·locació i fixació. Connexionat.
Criteri d'amidament de projecte: Nombre d'unitats previstes, segons documentació gràfica de Projecte.
Criteri de mesura d'obra: Es mesurarà el nombre d'unitats realment executades segons especificacions de Projecte.

| Codi | Ut | Descripció | Rendiment | Preu | Import |
|---|---|---|---|---|---|
| mt42air730aa | U | Passarel·la per a control d'equip Baxi R32 a través de l'App Airzone Aidoo per a smartphones i tauletes, Aidoo Wi-Fi AZAI6WSCBA1 "AIRZONE", amb connexió sense fil mitjançant Wi-Fi 2.4 GHz, control de l'encesa i apagat, de la temperatura de consigna, d'el mode de funcionament i de la velocitat del ventilador, lectura d'avisos i errors, programació horària, multiusuari i multisessió, integració amb Amazon Alexa i Google Assistant per a control per veu, funció Airtools per a diagnòstic remot intel·ligent, comunicacions amb altres sistemes de control extern mitjançant port amb protocol de comunicació Modbus i alimentació des de la unitat interior de l'equip. (material) | 1.000 | 145.00 | 145.00 |
| mo005 | h | Oficial 1ª instal·lador de climatització. (mà d'obra) | 0.360 | 29.34 | 10.56 |
| mo104 | h | Ajudant instal·lador de climatització. (mà d'obra) | 0.240 | 25.25 | 6.06 |
| % | % | Costos directes complementaris | 2 % | 161.62 | 3.23 |
|  |  | Costos directes |  |  | 164.85 |
