# Aerotermos

- Propietat de l'arxiu: CYPE INGENIEROS, S.A.
- Format: FIEBDC-3/2002
- Divisa: EUR
- Costos indirectes: 3.00 %
- IVA: 21.00 %

## I Instal·lacions

### IC Calefacció, refrigeració, climatització i A.C.S.

#### ICF Unitats no autònomes per a climatització

**ICF110** U Aerotermos.
Aerotermos d'aigua calenta, per a instal·lació solar tèrmica, alimentació trifàsica a 400 V, potència dissipadora de 56 kW, amb un ventilador de 780 W de potència, adequat per funcionar amb solució aigua-glicol de fins al 40% d'anticongelant pur, d'alta resistència a la corrosió. Totalment muntat, connexionat i engegat per l'empresa instal·ladora per a la comprovació del seu correcte funcionament.
Inclou: Replanteig de la unitat. Col·locació i fixació de la unitat. Connexionat amb les xarxes de conducció d'aigua i elèctrica. Posada en marxa.
Criteri d'amidament de projecte: Nombre d'unitats previstes, segons documentació gràfica de Projecte.
Criteri de mesura d'obra: Es mesurarà el nombre d'unitats realment executades segons especificacions de Projecte.

| Codi | Ut | Descripció | Rendiment | Preu | Import |
|---|---|---|---|---|---|
| mt38csj600aa | U | Aerotermos d'aigua calenta, per a instal·lació solar tèrmica, alimentació trifàsica a 400 V, potència dissipadora de 56 kW, amb un ventilador de 780 W de potència, adequat per funcionar amb solució aigua-glicol de fins al 40% d'anticongelant pur, d'alta resistència a la corrosió. (material) | 1.000 | 1876.95 | 1876.95 |
| mo005 | h | Oficial 1ª instal·lador de climatització. (mà d'obra) | 3.597 | 29.34 | 105.54 |
| mo104 | h | Ajudant instal·lador de climatització. (mà d'obra) | 3.597 | 25.25 | 90.82 |
| % | % | Costos directes complementaris | 2 % | 2073.31 | 41.47 |
|  |  | Costos directes |  |  | 2114.78 |
