# Caldera a gas, domèstica, de condensació, de peu, per a calefacció i A.C.S

- Propietat de l'arxiu: CYPE INGENIEROS, S.A.
- Format: FIEBDC-3/2002
- Divisa: EUR
- Costos indirectes: 3.00 %
- IVA: 21.00 %

## I Instal·lacions

### IC Calefacció, refrigeració, climatització i A.C.S.

#### ICG Calderes a gas

**ICG230** U Caldera a gas, domèstica, de condensació, de peu, per a calefacció i A.C.S.
Caldera de peu, de condensació amb recuperador d'acer inoxidable, amb cos de fosa d'alumini/silici i cremador pressuritzat modulant a gas, eficiència energètica classe A, potència de calefacció de 4,5 a 22 kW, dimensions 820x600x625 mm, quadre de regulació i cronotermòstat modulant amb sonda de temperatura exterior, cabal màssic de gas de fuita 9,6 kg/s a càrrega total i 1,9 kg/s a càrrega parcial, amb contingut de CO2 9,1% a càrrega total i 9,3% a càrrega parcial, pressió d'impulsió disponible 80 Pa, temperatura d'impulsió fins a 100°C, contingut d'aigua 18,8 l, kit d'unió de caldera a gas a col·lector o grup de bombament, kit de seguretat per a caldera a gas, kit d'unió de caldera a gas a vas d'expansió, amb interacumulador vertical de terra, per a producció d'A.C.S. en combinació amb caldera, de 160 l, amb kit de connexió hidràulica per connectar la caldera a l'acumulador, sense incloure el conducte per a evacuació dels productes de la combustió. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38cpj120a | U | Caldera de peu, de condensació amb recuperador d'acer inoxidable, amb cos de fosa d'alumini/silici i cremador pressuritzat modulant a gas, eficiència energètica classe A, potència de calefacció de 4,5 a 22 kW, dimensions 820x600x625 mm, quadre de regulació i cronotermòstat modulant amb sonda de temperatura exterior, cabal màssic de gas de fuita 9,6 kg/s a càrrega total i 1,9 kg/s a càrrega parcial, amb contingut de CO2 9,1% a càrrega total i 9,3% a càrrega parcial, pressió d'impulsió disponible 80 Pa, temperatura d'impulsió fins a 100°C, contingut d'aigua 18,8 l. (material) | 1.000 | 4212.00 | 4212.00 |
| mt38cqj521a | U | Kit de seguretat per a caldera a gas, compost per manòmetre, vàlvula de seguretat i purgador d'aire. (material) | 1.000 | 174.53 | 174.53 |
| mt38cqj531a | U | Kit d'unió de caldera a gas a vas d'expansió, amb vàlvula d'omplert i buidatge. (material) | 1.000 | 111.15 | 111.15 |
| mt38cqj575a | U | Interacumulador vertical de terra, per a producció d'A.C.S. en combinació amb caldera, de 160 l, d'acer esmaltat, amb bescanviador d'un serpentí, eficiència energètica classe B, amb aïllament tèrmic d'escuma rígida de poliuretà, protecció contra la corrosió amb ànode de magnesi i control de temperatura por sonda NTC. (material) | 1.000 | 794.63 | 794.63 |
| mt38cqj582a | U | Kit de connexió hidràulica per connectar la caldera a l'acumulador. (material) | 1.000 | 312.00 | 312.00 |
| mt38www012 | U | Material auxiliar per a instal·lacions de calefacció i A.C.S. (material) | 1.000 | 2.10 | 2.10 |
| mo004 | h | Oficial 1ª calefactor. (mà d'obra) | 2.268 | 29.34 | 66.54 |
| mo103 | h | Ajudant calefactor. (mà d'obra) | 2.268 | 25.25 | 57.27 |
| % | % | Costos directes complementaris | 2 % | 5730.22 | 114.60 |
|  |  | Costos directes |  |  | 5844.82 |
