# Caldera a gas, domèstica, de condensació, mural, per a calefacció

- Propietat de l'arxiu: CYPE INGENIEROS, S.A.
- Format: FIEBDC-3/2002
- Divisa: EUR
- Costos indirectes: 3.00 %
- IVA: 21.00 %

## I Instal·lacions

### IC Calefacció, refrigeració, climatització i A.C.S.

#### ICG Calderes a gas

**ICG231** U Caldera a gas, domèstica, de condensació, mural, per a calefacció.
Caldera mural de condensació a gas N, per a calefacció, càmera de combustió estanca, potència nominal 30 kW, rendiment 92%, eficiència energètica classe A, perfil de consum XL, potència sonora 55 dBA, dimensions 760x440x360 mm, pes 46,5 kg, encesa electrònica i seguretat per ionització, sense flama pilot, panell de comandaments amb display digital amb indicació de codi d'avaria, programador digital per a programació setmanal del circuit de calefacció, vas d'expansió de 10 litres, kit estàndard d'evacuació de fums i plantilla de muntatge. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38cmj022a | U | Caldera mural de condensació a gas N, per a calefacció, càmera de combustió estanca, potència nominal 30 kW, rendiment 92%, eficiència energètica classe A, perfil de consum XL, potència sonora 55 dBA, dimensions 760x440x360 mm, pes 46,5 kg, encesa electrònica i seguretat per ionització, sense flama pilot, panell de comandaments amb display digital amb indicació de codi d'avaria, programador digital per a programació setmanal del circuit de calefacció, vas d'expansió de 10 litres, kit estàndard d'evacuació de fums i plantilla de muntatge. (material) | 1.000 | 2057.25 | 2057.25 |
| mt38www010 | U | Material auxiliar per instal·lacions de calefacció. (material) | 1.000 | 1.68 | 1.68 |
| mo004 | h | Oficial 1ª calefactor. (mà d'obra) | 3.597 | 29.34 | 105.54 |
| mo103 | h | Ajudant calefactor. (mà d'obra) | 3.597 | 25.25 | 90.82 |
| % | % | Costos directes complementaris | 2 % | 2255.29 | 45.11 |
|  |  | Costos directes |  |  | 2300.40 |
