# Sistema d'alimentació de pellets, per a caldera de biomassa

- Propietat de l'arxiu: CYPE INGENIEROS, S.A.
- Format: FIEBDC-3/2002
- Divisa: EUR
- Costos indirectes: 3.00 %
- IVA: 21.00 %

## I Instal·lacions

### IC Calefacció, refrigeració, climatització i A.C.S.

#### ICQ Calderes de biomassa

**ICQ030** U Sistema d'alimentació de pellets, per a caldera de biomassa.
Sistema d'alimentació de pellets, per a caldera de biomassa compost per kit bàsic d'extractor flexible per a pellets, format per tub extractor de 1 m de longitud i motor d'accionament de 0,55 kW, per a alimentació monofàsica a 230 V, 3 m de tub d'ampliació d'extractor flexible per a pellets, 1 m de tub de connexió d'extractor flexible per a pellets. Totalment muntat, connexionat i provat.
Inclou: Replanteig. Connexionat dels elements a la xarxa.
Criteri d'amidament de projecte: Nombre d'unitats previstes, segons documentació gràfica de Projecte.
Criteri de mesura d'obra: Es mesurarà el nombre d'unitats realment executades segons especificacions de Projecte.

| Codi | Ut | Descripció | Rendiment | Preu | Import |
|---|---|---|---|---|---|
| mt38cbh052a | U | Kit bàsic d'extractor flexible per a pellets, format per tub extractor de 1 m de longitud i motor d'accionament de 0,55 kW, per a alimentació monofàsica a 230 V, per a sistema d'alimentació de caldera de biomassa. (material) | 1.000 | 1005.23 | 1005.23 |
| mt38cbh076a | m | Tub d'ampliació d'extractor flexible per a pellets, per a sistema d'alimentació de caldera de biomassa. (material) | 3.000 | 184.28 | 552.84 |
| mt38cbh077a | m | Tub de connexió d'extractor flexible per a pellets, per a sistema d'alimentació de caldera de biomassa. (material) | 1.000 | 36.08 | 36.08 |
| mt38cbh078a | m | Espiral transportador helicoïdal flexible, per a sistema d'alimentació de caldera de biomassa. (material) | 5.000 | 42.90 | 214.50 |
| mo004 | h | Oficial 1ª calefactor. (mà d'obra) | 1.319 | 29.34 | 38.70 |
| mo103 | h | Ajudant calefactor. (mà d'obra) | 1.319 | 25.25 | 33.30 |
| % | % | Costos directes complementaris | 2 % | 1880.65 | 37.61 |
|  |  | Costos directes |  |  | 1918.26 |
