# Recuperador de calor aire-aire. Instal·lació en terra

- Propietat de l'arxiu: CYPE INGENIEROS, S.A.
- Format: FIEBDC-3/2002
- Divisa: EUR
- Costos indirectes: 3.00 %
- IVA: 21.00 %

## I Instal·lacions

### IC Calefacció, refrigeració, climatització i A.C.S.

#### ICR Sistemes de conducció d'aire

**ICR101** U Recuperador de calor aire-aire. Instal·lació en terra.
Recuperador de calor aire-aire, cabal d'aire nominal 1200 m³/h, dimensions 1190x2185x700 mm, pes 310 kg, pressió estàtica d'aire nominal 250 Pa, pressió sonora a 1 m 2,4 dBA, alimentació monofàsica a 230 V, eficiència de recuperació frigorífica en condicions humides 79,9%, potència frigorífica recuperada 2 kW (temperatura de l'aire exterior 32°C amb humitat relativa del 50% i temperatura ambiente 26°C amb humitat relativa del 50%), eficiència de recuperació calorífica en condicions humides 90,5%, potència calorífica recuperada 11,7 kW (temperatura de l'aire exterior -10°C amb humitat relativa del 90% i temperatura ambiente 22°C amb humitat relativa del 50%), amb bescanviador de plaques d'aliatge d'alumini de flux creuat, ventiladors d'aspiració individual amb pales corbes cap endarrere acoblats directament a motors electrònics tipus EC Inverter, bypass amb motor d'accionament de la comporta per corretja per a canvi de mode d'operació de recuperació a free-cooling, estructura de perfils d'alumini extrudit, panells de tancament d'acer prepintat RAL 9002, de 42 mm d'espessor, tipus sandvitx, amb junts d'estanquitat especials i aïllament de llana mineral, filtre d'aire classe F7 en l'entrada d'aire exterior, filtre d'aire classe F7 en la sortida d'aire a l'exterior, filtre d'aire classe M5 en el retorn d'aire de l'interior, pressòstats diferencials per als filtres, accés als ventiladors i als filtres d'aire a través dels panells d'inspecció, possibilitat d'accés lateral als filtres, quadre elèctric a l'interior de la unitat i control remot per a la regulació de la ventilació i de la temperatura, per a la supervisió de l'estat dels filtres d'aire, programació setmanal, gestió de les funcions de desgebrament i antiglaç per a la secció opcional amb bateria d'aigua i integració amb BMS mitjançant protocol de comunicació Modbus i bus de comunicació RS-485. Instal·lació en terra.
Inclou: Replanteig. Col·locació i fixació. Connexionat i comprovació del seu correcte funcionament.
Criteri d'amidament de projecte: Nombre d'unitats previstes, segons documentació gràfica de Projecte.
Criteri de mesura d'obra: Es mesurarà el nombre d'unitats realment executades segons especificacions de Projecte.

| Codi | Ut | Descripció | Rendiment | Preu | Import |
|---|---|---|---|---|---|
| mt42lmf040a | U | Recuperador de calor aire-aire, cabal d'aire nominal 1200 m³/h, dimensions 1190x2185x700 mm, pes 310 kg, pressió estàtica d'aire nominal 250 Pa, pressió sonora a 1 m 2,4 dBA, alimentació monofàsica a 230 V, eficiència de recuperació frigorífica en condicions humides 79,9%, potència frigorífica recuperada 2 kW (temperatura de l'aire exterior 32°C amb humitat relativa del 50% i temperatura ambiente 26°C amb humitat relativa del 50%), eficiència de recuperació calorífica en condicions humides 90,5%, potència calorífica recuperada 11,7 kW (temperatura de l'aire exterior -10°C amb humitat relativa del 90% i temperatura ambiente 22°C amb humitat relativa del 50%), amb bescanviador de plaques d'aliatge d'alumini de flux creuat, ventiladors d'aspiració individual amb pales corbes cap endarrere acoblats directament a motors electrònics tipus EC Inverter, bypass amb motor d'accionament de la comporta per corretja per a canvi de mode d'operació de recuperació a free-cooling, estructura de perfils d'alumini extrudit, panells de tancament d'acer prepintat RAL 9002, de 42 mm d'espessor, tipus sandvitx, amb junts d'estanquitat especials i aïllament de llana mineral, filtre d'aire classe F7 en l'entrada d'aire exterior, filtre d'aire classe F7 en la sortida d'aire a l'exterior, filtre d'aire classe M5 en el retorn d'aire de l'interior, pressòstats diferencials per als filtres, accés als ventiladors i als filtres d'aire a través dels panells d'inspecció, possibilitat d'accés lateral als filtres, quadre elèctric a l'interior de la unitat i control remot per a la regulació de la ventilació i de la temperatura, per a la supervisió de l'estat dels filtres d'aire, programació setmanal, gestió de les funcions de desgebrament i antiglaç per a la secció opcional amb bateria d'aigua i integració amb BMS mitjançant protocol de comunicació Modbus i bus de comunicació RS-485. (material) | 1.000 | 13617.83 | 13617.83 |
| mo005 | h | Oficial 1ª instal·lador de climatització. (mà d'obra) | 1.798 | 29.34 | 52.75 |
| mo104 | h | Ajudant instal·lador de climatització. (mà d'obra) | 1.798 | 25.25 | 45.40 |
| % | % | Costos directes complementaris | 2 % | 13715.98 | 274.32 |
|  |  | Costos directes |  |  | 13990.30 |
