# Recuperador de calor aire-aire. Instal·lació mural

- Propietat de l'arxiu: CYPE INGENIEROS, S.A.
- Format: FIEBDC-3/2002
- Divisa: EUR
- Costos indirectes: 3.00 %
- IVA: 21.00 %

## I Instal·lacions

### IC Calefacció, refrigeració, climatització i A.C.S.

#### ICR Sistemes de conducció d'aire

**ICR120** U Recuperador de calor aire-aire. Instal·lació mural.
Recuperador de calor aire-aire, instal·lació mural, cabal d'aire màxim 240 m³/h, pressió estàtica a cabal d'aire màxim 180 Pa, pressió sonora a 1 m 48 dBA, eficiència de recuperació calorífica 87%, dimensions 885x595x631 mm, pes 41 kg, alimentació monofàsica a 230 V, amb certificació Passivhaus, bescanviador de flux creuat, diàmetre interior dels conductes 180 mm, ventiladors d'alta eficiència, filtres d'aire (tipus G4 en la sortida i tipus F7 en l'entrada), bypass amb servomotor per a canvi de mode d'operació de recuperació a free-cooling i comandament integrat amb pantalla per a la gestió del funcionament del sistema en funció del nivell d'humitat mesurat internament. Instal·lació mural.
Inclou: Replanteig. Col·locació i fixació. Connexionat i comprovació del seu correcte funcionament.
Criteri d'amidament de projecte: Nombre d'unitats previstes, segons documentació gràfica de Projecte.
Criteri de mesura d'obra: Es mesurarà el nombre d'unitats realment executades segons especificacions de Projecte.

| Codi | Ut | Descripció | Rendiment | Preu | Import |
|---|---|---|---|---|---|
| mt42vai201a | U | Recuperador de calor aire-aire, instal·lació mural, cabal d'aire màxim 240 m³/h, pressió estàtica a cabal d'aire màxim 180 Pa, pressió sonora a 1 m 48 dBA, eficiència de recuperació calorífica 87%, dimensions 885x595x631 mm, pes 41 kg, alimentació monofàsica a 230 V, amb certificació Passivhaus, bescanviador de flux creuat, diàmetre interior dels conductes 180 mm, ventiladors d'alta eficiència, filtres d'aire (tipus G4 en la sortida i tipus F7 en l'entrada), bypass amb servomotor per a canvi de mode d'operació de recuperació a free-cooling i comandament integrat amb pantalla per a la gestió del funcionament del sistema en funció del nivell d'humitat mesurat internament. (material) | 1.000 | 2837.25 | 2837.25 |
| mo005 | h | Oficial 1ª instal·lador de climatització. (mà d'obra) | 0.719 | 29.34 | 21.10 |
| mo104 | h | Ajudant instal·lador de climatització. (mà d'obra) | 0.719 | 25.25 | 18.15 |
| % | % | Costos directes complementaris | 2 % | 2876.50 | 57.53 |
|  |  | Costos directes |  |  | 2934.03 |
