# Filtre retenidor de residus

- Propietat de l'arxiu: CYPE INGENIEROS, S.A.
- Format: FIEBDC-3/2002
- Divisa: EUR
- Costos indirectes: 3.00 %
- IVA: 21.00 %

## I Instal·lacions

### IC Calefacció, refrigeració, climatització i A.C.S.

#### ICS Sistemes de conducció d'aigua

**ICS082** U Filtre retenidor de residus.
Filtre retenidor de residus de ferro colat, amb tamís d'acer inoxidable amb perforacions de 1,5 mm de diàmetre, amb brides de 6", per a una pressió màxima de treball de 16 bar i una temperatura màxima de 200°C.
Inclou: Replanteig. Col·locació i fixació. Connexionat. Comprovació del seu correcte funcionament.
Criteri d'amidament de projecte: Nombre d'unitats previstes, segons documentació gràfica de Projecte.
Criteri de mesura d'obra: Es mesurarà el nombre d'unitats realment executades segons especificacions de Projecte.

| Codi | Ut | Descripció | Rendiment | Preu | Import |
|---|---|---|---|---|---|
| mt37www060n | U | Filtre retenidor de residus de ferro colat, amb tamís d'acer inoxidable amb perforacions de 1,5 mm de diàmetre, amb brides de 6", per a una pressió màxima de treball de 16 bar i una temperatura màxima de 200°C. (material) | 1.000 | 338.48 | 338.48 |
| mt37www010 | U | Material auxiliar per a instal·lacions de lampisteria. (material) | 1.000 | 1.40 | 1.40 |
| mo008 | h | Oficial 1ª lampista. (mà d'obra) | 0.420 | 29.34 | 12.32 |
| mo107 | h | Ajudant lampista. (mà d'obra) | 0.420 | 25.25 | 10.61 |
| % | % | Costos directes complementaris | 2 % | 362.81 | 7.26 |
|  |  | Costos directes |  |  | 370.07 |
