# Grup hidràulic per a circuïts de calefacció, amb bescanviador per a producció d'A.C.S

- Propietat de l'arxiu: CYPE INGENIEROS, S.A.
- Format: FIEBDC-3/2002
- Divisa: EUR
- Costos indirectes: 3.00 %
- IVA: 21.00 %

## I Instal·lacions

### IC Calefacció, refrigeració, climatització i A.C.S.

#### ICS Sistemes de conducció d'aigua

**ICS113** U Grup hidràulic per a circuïts de calefacció, amb bescanviador per a producció d'A.C.S.
Estació de transferència per a circuïts de calefacció per terra radiant o calefacció per radiadors i A.C.S. instantània, cabal de 19 l/min, de 580x280x390 mm, amb bescanviador de plaques, vàlvula de control proporcional de cabal per a prioritat d'A.C.S., vàlvula reguladora de pressió diferencial, grup d'impulsió amb bombes de circulació d'alta eficiència Grundfos i vàlvula mescladora, connexions i carcassa amb aïllament tèrmic d'EPP, amb joc de vàlvules de tall de 3/4".
Inclou: Replanteig. Col·locació. Connexionat i comprovació del seu correcte funcionament.
Criteri d'amidament de projecte: Nombre d'unitats previstes, segons documentació gràfica de Projecte.
Criteri de mesura d'obra: Es mesurarà el nombre d'unitats realment executades segons especificacions de Projecte.

| Codi | Ut | Descripció | Rendiment | Preu | Import |
|---|---|---|---|---|---|
| mt38eup120a | U | Estació de transferència per a circuïts de calefacció per terra radiant o calefacció per radiadors i A.C.S. instantània, cabal de 19 l/min, de 580x280x390 mm, amb bescanviador de plaques, vàlvula de control proporcional de cabal per a prioritat d'A.C.S., vàlvula reguladora de pressió diferencial, grup d'impulsió amb bombes de circulació d'alta eficiència Grundfos i vàlvula mescladora, connexions i carcassa amb aïllament tèrmic de EPP. (material) | 1.000 | 2522.81 | 2522.81 |
| mt38eup104a | U | Joc de vàlvules de tall de 3/4". (material) | 1.000 | 127.82 | 127.82 |
| mo004 | h | Oficial 1ª calefactor. (mà d'obra) | 0.959 | 29.34 | 28.14 |
| mo103 | h | Ajudant calefactor. (mà d'obra) | 0.959 | 25.25 | 24.21 |
| % | % | Costos directes complementaris | 2 % | 2702.98 | 54.06 |
|  |  | Costos directes |  |  | 2757.04 |
