# Piló geotèrmic

- Propietat de l'arxiu: CYPE INGENIEROS, S.A.
- Format: FIEBDC-3/2002
- Divisa: EUR
- Costos indirectes: 3.00 %
- IVA: 21.00 %

## I Instal·lacions

### IC Calefacció, refrigeració, climatització i A.C.S.

#### ICU Geotèrmia

**ICU018** U Piló geotèrmic.
Canonada per a formació de piló geotèrmic, formada per tub de polietilè reticulat (PE-Xa), de 25 mm de diàmetre exterior i 2,3 mm de gruix, SDR11, amb peus per a unió en U de tubs, distanciadors per a tubs, tirantets de fixació a l'armadura del piló (no inclosa en aquest preu), corbatubs de plàstic, taps per als tubs. Inclús connexions de conduccions i acabats. Totalment muntat, connexionat i provat.
Inclou: Col·locació de canonades, accessoris i peces especials. Connexionat de tots els circuits.
Criteri d'amidament de projecte: Nombre d'unitats previstes, segons documentació gràfica de Projecte.
Criteri de mesura d'obra: Es mesurarà el nombre d'unitats realment executades segons especificacions de Projecte.

| Codi | Ut | Descripció | Rendiment | Preu | Import |
|---|---|---|---|---|---|
| mt37tpu075bc | m | Tub de polietilè reticulat (PE-Xa), de 25 mm de diàmetre exterior i 2,3 mm de gruix, SDR11, segons UNE-EN ISO 15875-2, amb el preu incrementat el 10% en concepte d'accessoris i peces especials. (material) | 82.000 | 4.18 | 342.76 |
| mt37sgu031a | U | Distanciador per a tubs de 25 mm de diàmetre. (material) | 12.000 | 6.92 | 83.04 |
| mt37sgu030a | U | Peu de polietilè d'alta densitat (PE 100), per a unió en U de tubs, electrosoldable. (material) | 4.000 | 89.04 | 356.16 |
| mt37tpu705a | U | Tirantet de poliamida per a fixació de la canonada. (material) | 80.000 | 0.08 | 6.40 |
| mt37sgu035b | U | Corbatubs de plàstic, de 25 mm de diàmetre. (material) | 8.000 | 5.99 | 47.92 |
| mt37sgu033b | U | Tap per a tub de polietilè reticulat (PE-Xa) de 25 mm de diàmetre, SDR11. (material) | 8.000 | 1.78 | 14.24 |
| mo004 | h | Oficial 1ª calefactor. (mà d'obra) | 0.983 | 29.34 | 28.84 |
| mo103 | h | Ajudant calefactor. (mà d'obra) | 0.983 | 25.25 | 24.82 |
| % | % | Costos directes complementaris | 2 % | 904.18 | 18.08 |
|  |  | Costos directes |  |  | 922.26 |
