# Canonada per a circuit de distribució d'aigua

- Propietat de l'arxiu: CYPE INGENIEROS, S.A.
- Format: FIEBDC-3/2002
- Divisa: EUR
- Costos indirectes: 3.00 %
- IVA: 21.00 %

## I Instal·lacions

### IC Calefacció, refrigeració, climatització i A.C.S.

#### ICU Geotèrmia

**ICU040** m Canonada per a circuit de distribució d'aigua.
Canonada per a circuit de connexió de bomba de calor amb col·lector, soterrada, formada per tub de polietilè d'alta densitat (PE 100), de 110 mm de diàmetre exterior, PN=10 atm i 6,6 mm de gruix, SDR17. Inclús accessoris i peces especials. Totalment muntada, connexionada i provada.
Inclou: Replanteig del recorregut de les canonades, accessoris i peces especials. Col·locació i fixació de la canonada, accessoris i peces especials. Connexionat de tots els circuits.
Criteri d'amidament de projecte: Longitud mesurada segons documentació gràfica de Projecte.
Criteri de mesura d'obra: Es mesurarà la longitud realment executada segons especificacions de Projecte.

| Codi | Ut | Descripció | Rendiment | Preu | Import |
|---|---|---|---|---|---|
| mt37sgg070cc | m | Tub de polietilè d'alta densitat (PE 100), de 110 mm de diàmetre exterior, PN=10 atm i 6,6 mm de gruix, SDR17, segons UNE-EN 12201-2, amb el preu incrementat el 10% en concepte d'accessoris i peces especials. (material) | 1.000 | 28.49 | 28.49 |
| mo004 | h | Oficial 1ª calefactor. (mà d'obra) | 1.798 | 29.34 | 52.75 |
| mo103 | h | Ajudant calefactor. (mà d'obra) | 1.798 | 25.25 | 45.40 |
| % | % | Costos directes complementaris | 2 % | 126.64 | 2.53 |
|  |  | Costos directes |  |  | 129.17 |
